# Retirada de capa de protección de gravas en techo plano

- Propiedad del archivo: CYPE INGENIEROS, S.A.
- Formato: FIEBDC-3/2002
- Ámbito geográfico: Argentina
- Divisa: ARS
- Costes indirectos: 3.00 %
- Gastos generales: 13.00 %
- Beneficio industrial: 6.00 %
- IVA: 21.00 %

## D Demoliciones

### DQ Techos

#### DQP Capa de protección

**DQP020** m² Retirada de capa de protección de gravas en techo plano.
Retirada de capa de protección formada por 10 cm de espesor de grava en techo plano, con medios manuales, y carga manual sobre camión o contenedor.
Incluye: Retirada de la grava. Acopio del material retirado. Limpieza de los restos de obra. Carga manual del material retirado y restos de obra sobre camión o contenedor.
Criterio de cómputo de proyecto: Superficie medida según documentación gráfica de Proyecto.
Criterio de cómputo de obra: Se medirá la superficie realmente desmontada según especificaciones de Proyecto.

| Código | Ud | Descripción | Rendimiento | Precio | Importe |
|---|---|---|---|---|---|
| mo113 | h | Ayudante de albañil especializado en trabajos de mampostería. (mano de obra) | 0.108 | 8579.62 | 926.60 |
| % | % | Herramientas | 2 % | 926.60 | 18.53 |
|  |  | Costes directos |  |  | 945.13 |
