# Desmontaje de cobertura de marquesina metálica, en estacionamiento exterior

- Propiedad del archivo: CYPE INGENIEROS, S.A.
- Formato: FIEBDC-3/2002
- Ámbito geográfico: Argentina
- Divisa: ARS
- Costes indirectos: 3.00 %
- Gastos generales: 13.00 %
- Beneficio industrial: 6.00 %
- IVA: 21.00 %

## D Demoliciones

### DU Urbanización interior del lote

#### DUC Estacionamientos

**DUC010** m² Desmontaje de cobertura de marquesina metálica, en estacionamiento exterior
Desmontaje de cobertura de marquesina metálica, en estacionamiento exterior, de chapa perfilada de acero, sujeta mecánicamente sobre correa estructural; con medios manuales y carga manual sobre camión o contenedor.
Incluye: Desmontaje del elemento. Retirada y acopio del material desmontado. Limpieza de los restos de obra. Carga manual del material desmontado y restos de obra sobre camión o contenedor.
Criterio de cómputo de proyecto: Superficie medida según documentación gráfica de Proyecto.
Criterio de cómputo de obra: Se medirá la superficie realmente desmontada según especificaciones de Proyecto.

| Código | Ud | Descripción | Rendimiento | Precio | Importe |
|---|---|---|---|---|---|
| mo113 | h | Ayudante de albañil especializado en trabajos de mampostería. (mano de obra) | 0.335 | 8579.62 | 2874.17 |
| % | % | Herramientas | 2 % | 2874.17 | 57.48 |
|  |  | Costes directos |  |  | 2931.65 |
