# Demolición de muro de mampostería en vallado de lote

- Propiedad del archivo: CYPE INGENIEROS, S.A.
- Formato: FIEBDC-3/2002
- Ámbito geográfico: Argentina
- Divisa: ARS
- Costes indirectos: 3.00 %
- Gastos generales: 13.00 %
- Beneficio industrial: 6.00 %
- IVA: 21.00 %

## D Demoliciones

### DU Urbanización interior del lote

#### DUV Cerramientos exteriores

**DUV020** m³ Demolición de muro de mampostería en vallado de lote.
Demolición de muro de mampostería de ladrillo cerámico hueco, en vallado de lote, con martillo neumático, y carga manual de escombros sobre camión o contenedor.
Criterio de valoración económica: El precio no incluye la demolición de la fundación.
Incluye: Demolición del elemento. Fragmentación de los escombros en piezas manejables. Retirada y acopio de escombros. Limpieza de los restos de obra. Carga manual de escombros sobre camión o contenedor.
Criterio de cómputo de proyecto: Volumen medido según documentación gráfica de Proyecto.
Criterio de cómputo de obra: Se medirá el volumen realmente demolido según especificaciones de Proyecto.

| Código | Ud | Descripción | Rendimiento | Precio | Importe |
|---|---|---|---|---|---|
| mq05mai030 | h | Martillo neumático. (maquinaria) | 0.600 | 1173.73 | 704.24 |
| mq05pdm110 | h | Compresor portátil diesel media presión 10 m³/min. (maquinaria) | 0.300 | 1990.73 | 597.22 |
| mo112 | h | Ayudante general de construcción. (mano de obra) | 0.648 | 8719.99 | 5650.55 |
| mo113 | h | Ayudante de albañil especializado en trabajos de mampostería. (mano de obra) | 0.648 | 8579.62 | 5559.59 |
| % | % | Herramientas | 2 % | 12511.60 | 250.23 |
|  |  | Costes directos |  |  | 12761.83 |
