# Descanso de chapa estampada en escalera metálica

- Propiedad del archivo: CYPE INGENIEROS, S.A.
- Formato: FIEBDC-3/2002
- Ámbito geográfico: Argentina
- Divisa: ARS
- Costes indirectos: 3.00 %
- Gastos generales: 13.00 %
- Beneficio industrial: 6.00 %
- IVA: 21.00 %

## E Estructuras

### EA Acero

#### EAE Escaleras, pasarelas y plataformas de trabajo

**EAE130** m² Descanso de chapa estampada en escalera metálica.
Descanso de chapa estriada, de acero galvanizado S235JR, de 6 mm de espesor nominal y de 8 mm de espesor total, masa nominal 51 kg/m² y 1 pliegue, con uniones soldadas en obra.
Criterio de valoración económica: El precio incluye las soldaduras.
Incluye: Replanteo. Colocación y fijación del descanso. Limpieza final.
Criterio de cómputo de proyecto: Superficie medida según documentación gráfica de Proyecto.
Criterio de cómputo de obra: Se medirá la superficie realmente ejecutada según especificaciones de Proyecto.

| Código | Ud | Descripción | Rendimiento | Precio | Importe |
|---|---|---|---|---|---|
| mt07res020ld | m² | Descanso de chapa estriada, de acero galvanizado S235JR, de 6 mm de espesor nominal y de 8 mm de espesor total, masa nominal 51 kg/m² y 1 pliegue. (material) | 1.000 | 2223.95 | 2223.95 |
| mq08sol020 | h | Equipo y elementos auxiliares para soldadura eléctrica. (maquinaria) | 0.290 | 879.47 | 255.05 |
| mo047 | h | Oficial montador de estructura metálica. (mano de obra) | 0.313 | 12397.13 | 3880.30 |
| mo094 | h | Medio oficial montador de estructura metálica. (mano de obra) | 0.313 | 9260.87 | 2898.65 |
| % | % | Herramientas | 2 % | 9257.95 | 185.16 |
|  |  | Costes directos |  |  | 9443.11 |
