# Columna circular de hormigón armado

- Propiedad del archivo: CYPE INGENIEROS, S.A.
- Formato: FIEBDC-3/2002
- Ámbito geográfico: Argentina
- Divisa: ARS
- Costes indirectos: 3.00 %
- Gastos generales: 13.00 %
- Beneficio industrial: 6.00 %
- IVA: 21.00 %

## E Estructuras

### EH Hormigón armado

#### EHS Columnas

**EHS011** m³ Columna circular de hormigón armado.
Columna de sección circular de hormigón armado, de 35 cm de diámetro medio, realizada con hormigón H-21, condición de exposición no agresiva, tamaño máximo del agregado 19,0 mm, ámbito de consistencia A-3, elaborado, y colado con bomba, y acero ADN 420, con una cuantía aproximada de 120 kg/m³; montaje y desmontaje de sistema de encofrado, con acabado para revestir, en planta de hasta 3 m de altura libre, formado por: superficie encofrante de moldes cilíndricos de bandas de papel kraft, aluminio y polietileno, de un solo uso y estructura soporte vertical de puntales metálicos, amortizables en 150 usos. Incluso alambre de atar y separadores.
Criterio de valoración económica: El precio incluye el corte, doblado y armado del acero en el obrador y el montaje en el lugar definitivo de su colocación en obra.
Incluye: Replanteo. Colocación de las armaduras con separadores homologados. Montaje del sistema de encofrado. Colado y compactación del hormigón. Desmontaje del sistema de encofrado. Curado del hormigón.
Criterio de cómputo de proyecto: Volumen medido según documentación gráfica de Proyecto.
Criterio de cómputo de obra: Se medirá el volumen realmente ejecutado según especificaciones de Proyecto.

| Código | Ud | Descripción | Rendimiento | Precio | Importe |
|---|---|---|---|---|---|
| mt07sep010ac | Ud | Separador homologado de plástico, para armaduras de columnas de varios diámetros. (material) | 12.000 | 1.39 | 16.68 |
| mt07aco090b | kg | Acero en barras nervuradas, ADN 420, de varios diámetros, según IRAM-IAS U 500-528. (material) | 126.000 | 45.28 | 5705.28 |
| mt08var050 | kg | Alambre galvanizado para atar, de 1,30 mm de diámetro. (material) | 0.840 | 25.22 | 21.18 |
| mt08tub020ae | m² | Molde cilíndrico desechable, de bandas de papel kraft, aluminio y polietileno en espiral, para encofrado de columnas de hormigón, de hasta 3 m de altura y 35 cm de diámetro medio, para acabado no visto del hormigón. Incluso accesorios de montaje. (material) | 11.429 | 334.14 | 3818.89 |
| mt50spa081a | Ud | Puntal metálico telescópico, de hasta 3 m de altura. (material) | 0.085 | 323.67 | 27.51 |
| mt10haf071alc | m³ | Hormigón H-21, condición de exposición no agresiva, tamaño máximo del agregado 19 mm, ámbito de consistencia A-3, elaborado, según CIRSOC 201 1982. (material) | 1.050 | 3261.93 | 3425.03 |
| mq06bhe010 | h | Camión bomba estacionado en obra, para bombeo de hormigón. (maquinaria) | 0.158 | 133918.89 | 21159.18 |
| op00ciz020 |  | Cizalla para acero en barras nervuradas. | 1.000 | 0.00 | 0.00 |
| op00ata010 |  | Atadora de armadura. | 1.000 | 0.00 | 0.00 |
| au00auh040 |  | Vibrador de hormigón, eléctrico. | 1.000 | 0.00 | 0.00 |
| au00auh030 |  | Castillete de colado. | 1.000 | 0.00 | 0.00 |
| mo044 | h | Oficial armador de encofrados. (mano de obra) | 2.035 | 33849.77 | 68884.28 |
| mo091 | h | Medio oficial armador de encofrados. (mano de obra) | 2.035 | 25286.39 | 51457.80 |
| mo043 | h | Oficial armador de hierro. (mano de obra) | 0.933 | 33849.77 | 31581.84 |
| mo090 | h | Medio oficial armador de hierro. (mano de obra) | 1.036 | 25286.39 | 26196.70 |
| mo045 | h | Oficial armador en hormigón. (mano de obra) | 0.108 | 33849.77 | 3655.78 |
| mo092 | h | Medio oficial armador en hormigón. (mano de obra) | 0.432 | 25286.39 | 10923.72 |
| % | % | Herramientas | 2 % | 226873.87 | 4537.48 |
|  |  | Costes directos |  |  | 231411.35 |
