# Conector soldado

- Propiedad del archivo: CYPE INGENIEROS, S.A.
- Formato: FIEBDC-3/2002
- Ámbito geográfico: Argentina
- Divisa: ARS
- Costes indirectos: 3.00 %
- Gastos generales: 13.00 %
- Beneficio industrial: 6.00 %
- IVA: 21.00 %

## E Estructuras

### EH Hormigón armado

#### EHX Losas con chapa metálica

**EHX021** Ud Conector soldado.
Conector de acero galvanizado de 19 mm de diámetro y 123 mm de altura, para su utilización sobre vigas metálicas en losas de placa colaborante con chapa de 13,5 cm de altura mínima; fijado mediante soldadura.
Incluye: Replanteo y disposición de conectores. Fijación de conectores mediante soldadura.
Criterio de cómputo de proyecto: Número de unidades previstas, según documentación gráfica de Proyecto.
Criterio de cómputo de obra: Se medirá el número de unidades realmente ejecutadas según especificaciones de Proyecto.

| Código | Ud | Descripción | Rendimiento | Precio | Importe |
|---|---|---|---|---|---|
| mt07cem040c | Ud | Conector de acero galvanizado con cabeza de disco, de 19 mm de diámetro y 123 mm de altura, para fijar a estructura de acero mediante soldadura a la placa colaborante. (material) | 1.000 | 24.86 | 24.86 |
| mq08sol030 | h | Equipo y elementos auxiliares para soldadura de conectores. (maquinaria) | 0.050 | 5054.50 | 252.73 |
| mo047 | h | Oficial montador de estructura metálica. (mano de obra) | 0.054 | 12397.13 | 669.45 |
| % | % | Herramientas | 2 % | 947.04 | 18.94 |
|  |  | Costes directos |  |  | 965.98 |
