# Vigueta prefabricada de hormigón pretensado, imitación madera

- Propiedad del archivo: CYPE INGENIEROS, S.A.
- Formato: FIEBDC-3/2002
- Ámbito geográfico: Argentina
- Divisa: ARS
- Costes indirectos: 3.00 %
- Gastos generales: 13.00 %
- Beneficio industrial: 6.00 %
- IVA: 21.00 %

## E Estructuras

### EP Hormigón prefabricado

#### EPI Viguetas

**EPI010** Ud Vigueta prefabricada de hormigón pretensado, imitación madera.
Vigueta prefabricada de hormigón pretensado, de 16x9x350 cm, con terminación en forma de pecho de paloma en ambos extremos, con barras de acero para pretensar, de 5 mm de diámetro, con un momento flector máximo de 12 kN·m, acabado imitación madera, con una mano de lasur.
Incluye: Replanteo de las viguetas. Colocación y fijación provisional de la vigueta. Ajuste a su posición correcta y nivelación. Montaje y desmontaje de apeos complementarios.
Criterio de cómputo de proyecto: Número de unidades previstas, según documentación gráfica de Proyecto.
Criterio de cómputo de obra: Se medirá el número de unidades realmente ejecutadas según especificaciones de Proyecto.

| Código | Ud | Descripción | Rendimiento | Precio | Importe |
|---|---|---|---|---|---|
| mt07pha075cf | Ud | Vigueta prefabricada de hormigón pretensado, de 16x9x350 cm, con terminación en forma de pecho de paloma en ambos extremos, con barras de acero para pretensar, de 5 mm de diámetro, con un momento flector máximo de 12 kN·m, acabado imitación madera, con una mano de lasur. (material) | 1.000 | 2327.42 | 2327.42 |
| mo020 | h | Oficial albañil especializado en trabajos de mampostería. (mano de obra) | 0.216 | 11912.66 | 2573.13 |
| mo113 | h | Ayudante de albañil especializado en trabajos de mampostería. (mano de obra) | 0.432 | 8579.62 | 3706.40 |
| % | % | Herramientas | 2 % | 8606.95 | 172.14 |
|  |  | Costes directos |  |  | 8779.09 |
