# Anclaje mecánico por atornillado sobre la fundación de columna prefabricada de hormigón

- Propiedad del archivo: CYPE INGENIEROS, S.A.
- Formato: FIEBDC-3/2002
- Ámbito geográfico: Argentina
- Divisa: ARS
- Costes indirectos: 3.00 %
- Gastos generales: 13.00 %
- Beneficio industrial: 6.00 %
- IVA: 21.00 %

## E Estructuras

### EP Hormigón prefabricado

#### EPS Columnas

**EPS020** Ud Anclaje mecánico por atornillado sobre la fundación de columna prefabricada de hormigón.
Anclaje mecánico sobre la fundación de columna prefabricada de hormigón de 50x50 cm, con 8 tornillos de acero de alta resistencia de 24 mm de diámetro y 40 cm de longitud, con límite elástico 780 N/mm².
Incluye: Replanteo de la posición del anclaje. Colocación de los tornillos y atornillado de los mismos.
Criterio de cómputo de proyecto: Número de unidades previstas, según documentación gráfica de Proyecto.
Criterio de cómputo de obra: Se medirá el número de unidades realmente ejecutadas según especificaciones de Proyecto.

| Código | Ud | Descripción | Rendimiento | Precio | Importe |
|---|---|---|---|---|---|
| mt07aav060a | Ud | Tornillo de acero de alta resistencia, calidad 8.8 según ISO 898-1, de 24 mm de diámetro y 40 cm de longitud, con límite elástico 780 N/mm², con tuercas y arandelas, para anclaje de elementos prefabricados de hormigón. (material) | 8.000 | 131.13 | 1049.04 |
| mo020 | h | Oficial albañil especializado en trabajos de mampostería. (mano de obra) | 0.648 | 33952.66 | 22001.32 |
| mo112 | h | Ayudante general de construcción. (mano de obra) | 0.648 | 24857.97 | 16107.96 |
| % | % | Herramientas | 2 % | 39158.32 | 783.17 |
|  |  | Costes directos |  |  | 39941.49 |
