# Caja metálica de armadura de espera

- Propiedad del archivo: CYPE INGENIEROS, S.A.
- Formato: FIEBDC-3/2002
- Ámbito geográfico: Argentina
- Divisa: ARS
- Costes indirectos: 3.00 %
- Gastos generales: 13.00 %
- Beneficio industrial: 6.00 %
- IVA: 21.00 %

## E Estructuras

### EW Elementos especiales

#### EWE Dispositivos de anclaje y empalme de armaduras

**EWE010** m Caja metálica de armadura de espera.
Caja metálica para fijar sobre el encofrado, con terminación en gancho horizontal, con armadura simple de espera alojada en su interior, de 8 mm de diámetro, separación entre armaduras 100 mm, longitud del estribo 170 mm, ancho del estribo 48 mm y longitud de anclaje 300 mm, para la realización de encuentros entre dos elementos constructivos de hormigón armado.
Incluye: Fijación de la caja al encofrado. Retirada del techo y desdoblado de las armaduras.
Criterio de cómputo de proyecto: Longitud medida según documentación gráfica de Proyecto.
Criterio de cómputo de obra: Se medirá la longitud realmente ejecutada según especificaciones de Proyecto.

| Código | Ud | Descripción | Rendimiento | Precio | Importe |
|---|---|---|---|---|---|
| mt07ewe020aaa | m | Caja metálica para fijar sobre el encofrado, con terminación en gancho horizontal, con armadura simple de espera alojada en su interior, de 8 mm de diámetro, separación entre armaduras 100 mm, longitud del estribo 170 mm, ancho del estribo 48 mm y longitud de anclaje 300 mm. (material) | 1.000 | 259.74 | 259.74 |
| mo042 | h | Oficial armador en hormigón armado. (mano de obra) | 0.108 | 12397.13 | 1338.89 |
| mo089 | h | Medio oficial armador en hormigón armado. (mano de obra) | 0.108 | 9260.87 | 1000.17 |
| % | % | Herramientas | 2 % | 2598.80 | 51.98 |
|  |  | Costes directos |  |  | 2650.78 |
