# Perfil autoadhesivo de transición entre pavimentos a distinto nivel, de acero inoxidable

- Propiedad del archivo: CYPE INGENIEROS, S.A.
- Formato: FIEBDC-3/2002
- Ámbito geográfico: Argentina
- Divisa: ARS
- Costes indirectos: 3.00 %
- Gastos generales: 13.00 %
- Beneficio industrial: 6.00 %
- IVA: 21.00 %

## H Remates y ayudas

### HD Perfiles decorativos

#### HDS Perfiles para juntas entre pavimentos

**HDS020** m Perfil autoadhesivo de transición entre pavimentos a distinto nivel, de acero inoxidable.
Perfil autoadhesivo de transición entre pavimentos a distinto nivel, de acero inoxidable AISI 304, con superficie lisa, de 40 mm de ancho para salvar desniveles entre 5 y 12 mm.
Incluye: Preparación de la superficie soporte. Replanteo. Corte y preparación. Colocación y fijación.
Criterio de cómputo de proyecto: Longitud medida según documentación gráfica de Proyecto. No se ha incrementado el cómputo por roturas y recortes, ya que en la descomposición se ha considerado un 5% más de piezas.
Criterio de cómputo de obra: Se medirá la longitud realmente ejecutada según especificaciones de Proyecto.

| Código | Ud | Descripción | Rendimiento | Precio | Importe |
|---|---|---|---|---|---|
| mt18jpc060pb | m | Perfil autoadhesivo de transición entre pavimentos a distinto nivel, de acero inoxidable AISI 304, con superficie lisa, de 40 mm de ancho para salvar desniveles entre 5 y 12 mm. (material) | 1.050 | 70.76 | 74.30 |
| mo023 | h | Oficial colocador de pisos. (mano de obra) | 0.054 | 11912.66 | 643.28 |
| % | % | Herramientas | 2 % | 717.58 | 14.35 |
|  |  | Costes directos |  |  | 731.93 |
