# Perfil de transición entre pavimentos al mismo nivel, de acero inoxidable

- Propiedad del archivo: CYPE INGENIEROS, S.A.
- Formato: FIEBDC-3/2002
- Ámbito geográfico: Argentina
- Divisa: ARS
- Costes indirectos: 3.00 %
- Gastos generales: 13.00 %
- Beneficio industrial: 6.00 %
- IVA: 21.00 %

## H Remates y ayudas

### HD Perfiles decorativos

#### HDS Perfiles para juntas entre pavimentos

**HDS030** m Perfil de transición entre pavimentos al mismo nivel, de acero inoxidable.
Perfil de transición entre pavimentos al mismo nivel, de acero inoxidable AISI 304, con superficie lisa, de 120 mm de ancho y 5 mm de altura. COLOCACIÓN: con tornillos.
Incluye: Preparación de la superficie soporte. Replanteo. Corte y preparación. Colocación y fijación.
Criterio de cómputo de proyecto: Longitud medida según documentación gráfica de Proyecto. No se ha incrementado el cómputo por roturas y recortes, ya que en la descomposición se ha considerado un 5% más de piezas.
Criterio de cómputo de obra: Se medirá la longitud realmente ejecutada según especificaciones de Proyecto.

| Código | Ud | Descripción | Rendimiento | Precio | Importe |
|---|---|---|---|---|---|
| mt18jpc070ub | m | Perfil de transición entre pavimentos al mismo nivel, de acero inoxidable AISI 304, con superficie lisa, de 120 mm de ancho y 5 mm de altura, con taladros para atornillar a la superficie soporte y tornillos. (material) | 1.050 | 203.24 | 213.40 |
| mo023 | h | Oficial colocador de pisos. (mano de obra) | 0.054 | 11912.66 | 643.28 |
| % | % | Herramientas | 2 % | 856.68 | 17.13 |
|  |  | Costes directos |  |  | 873.81 |
