# Sellado de junta en ambientes húmedos

- Propiedad del archivo: CYPE INGENIEROS, S.A.
- Formato: FIEBDC-3/2002
- Ámbito geográfico: Argentina
- Divisa: ARS
- Costes indirectos: 3.00 %
- Gastos generales: 13.00 %
- Beneficio industrial: 6.00 %
- IVA: 21.00 %

## H Remates y ayudas

### HS Sellados

#### HSH Locales húmedos

**HSH010** m Sellado de junta en ambientes húmedos.
Sellado de junta en ambientes húmedos, en artefactos sanitarios, de 10 mm de ancho y 10 mm de profundidad, con silicona acética monocomponente, antimoho, color blanco.
Incluye: Preparación y limpieza de la junta. Sellado. Remates. Limpieza final.
Criterio de cómputo de proyecto: Longitud medida según documentación gráfica de Proyecto.
Criterio de cómputo de obra: Se medirá la longitud realmente ejecutada según especificaciones de Proyecto.

| Código | Ud | Descripción | Rendimiento | Precio | Importe |
|---|---|---|---|---|---|
| mt15sja025a | Ud | Cartucho de silicona acética monocomponente, antimoho, color blanco, de 310 ml. (material) | 0.333 | 3031.08 | 1009.35 |
| mo113 | h | Ayudante de albañil especializado en trabajos de mampostería. (mano de obra) | 0.065 | 8579.62 | 557.68 |
| % | % | Herramientas | 2 % | 1567.03 | 31.34 |
|  |  | Costes directos |  |  | 1598.37 |
