# Formación de pendientes en ducha de obra, con mortero

- Propiedad del archivo: CYPE INGENIEROS, S.A.
- Formato: FIEBDC-3/2002
- Ámbito geográfico: Argentina
- Divisa: ARS
- Costes indirectos: 3.00 %
- Gastos generales: 13.00 %
- Beneficio industrial: 6.00 %
- IVA: 21.00 %

## H Remates y ayudas

### HY Ayudas de albañilería

#### HYO Para oficios

**HYO050** m² Formación de pendientes en ducha de obra, con mortero.
Formación de pendientes en ducha de obra, mediante encintado de limahoyas y juntas con fajas para reglado de mortero de cemento, con una pendiente mayor del 2% y posterior relleno con mortero de cemento, confeccionado en obra, con aditivo hidrófugo, dosificación 1:5, de 4 cm de espesor medio, acabado fratasado.
Incluye: Replanteo y marcado de niveles. Formación de fajas para reglado. Colado y extendido del mortero. Reglado del mortero. Curado del mortero.
Criterio de cómputo de proyecto: Superficie medida en proyección horizontal, según documentación gráfica de Proyecto, desde las caras interiores de los paramentos perimetrales que la limitan.
Criterio de cómputo de obra: Se medirá la superficie realmente ejecutada según especificaciones de Proyecto.

| Código | Ud | Descripción | Rendimiento | Precio | Importe |
|---|---|---|---|---|---|
| mt08aaa010a | m³ | Agua. (material) | 0.008 | 19.03 | 0.15 |
| mt01arg005a | t | Arena de cantera, para mortero preparado en obra. (material) | 0.063 | 221.35 | 13.95 |
| mt08adt010 | kg | Aditivo hidrófugo para impermeabilización de morteros u hormigones. (material) | 0.240 | 15.21 | 3.65 |
| mt08cem000g | kg | Cemento gris en sacos. (material) | 12.000 | 3.65 | 43.80 |
| mq06hor010 | h | Hormigonera eléctrica con una capacidad de amasado de 160 l. (maquinaria) | 0.028 | 886.15 | 24.81 |
| mo020 | h | Oficial albañil especializado en trabajos de mampostería. (mano de obra) | 1.036 | 11912.66 | 12341.52 |
| mo077 | h | Medio oficial albañil especializado en trabajos de mampostería. (mano de obra) | 1.036 | 8905.02 | 9225.60 |
| % | % | Herramientas | 2 % | 21653.48 | 433.07 |
|  |  | Costes directos |  |  | 22086.55 |
