# Carga terminal

- Propiedad del archivo: CYPE INGENIEROS, S.A.
- Formato: FIEBDC-3/2002
- Ámbito geográfico: Argentina
- Divisa: ARS
- Costes indirectos: 3.00 %
- Gastos generales: 13.00 %
- Beneficio industrial: 6.00 %
- IVA: 21.00 %

## I Instalaciones

### IA Audiovisuales

#### IAA Red de cables coaxiales

**IAA048** Ud Carga terminal.
Carga terminal de 75 Ohm, con conector macho, tipo "F", sin bloqueo del paso de corriente continua.
Incluye: Colocación. Conexionado y comprobación de su correcto funcionamiento.
Criterio de cómputo de proyecto: Número de unidades previstas, según documentación gráfica de Proyecto.
Criterio de cómputo de obra: Se medirá el número de unidades realmente ejecutadas según especificaciones de Proyecto.

| Código | Ud | Descripción | Rendimiento | Precio | Importe |
|---|---|---|---|---|---|
| mt40irt040a | Ud | Carga terminal de 75 Ohm, con conector macho, tipo "F", sin bloqueo del paso de corriente continua. (material) | 1.000 | 342.09 | 342.09 |
| mo001 | h | Oficial instalador de telecomunicaciones. (mano de obra) | 0.054 | 12241.03 | 661.02 |
| mo056 | h | Medio oficial instalador de telecomunicaciones. (mano de obra) | 0.054 | 8888.07 | 479.96 |
| % | % | Herramientas | 2 % | 1483.07 | 29.66 |
|  |  | Costes directos |  |  | 1512.73 |
