# Latiguillo de fibra óptica

- Propiedad del archivo: CYPE INGENIEROS, S.A.
- Formato: FIEBDC-3/2002
- Ámbito geográfico: Argentina
- Divisa: ARS
- Costes indirectos: 3.00 %
- Gastos generales: 13.00 %
- Beneficio industrial: 6.00 %
- IVA: 21.00 %

## I Instalaciones

### IA Audiovisuales

#### IAO Red de cables de fibra óptica

**IAO022** Ud Latiguillo de fibra óptica.
Latiguillo doble, de 20 m de longitud, formado por dos cables dieléctricos de 1 fibra óptica monomodo G657A2 y vaina de material termoplástico ignífugo, libre de halógenos, de 3 mm de diámetro, de baja atenuación y alta flexibilidad, reacción al fuego clase Dca-s2,d2,a2 según UNE-EN 50575, y conector tipo SC/APC simple en cada extremo. Incluso elementos de sujeción.
Incluye: Tendido de cables. Conexionado y comprobación de su correcto funcionamiento.
Criterio de cómputo de proyecto: Número de unidades previstas, según documentación gráfica de Proyecto.
Criterio de cómputo de obra: Se medirá el número de unidades realmente ejecutadas según especificaciones de Proyecto.

| Código | Ud | Descripción | Rendimiento | Precio | Importe |
|---|---|---|---|---|---|
| mt40foc105c | Ud | Latiguillo doble, de 20 m de longitud, formado por dos cables dieléctricos de 1 fibra óptica monomodo G657A2 y vaina de material termoplástico ignífugo, libre de halógenos, de 3 mm de diámetro, de baja atenuación y alta flexibilidad, reacción al fuego clase Dca-s2,d2,a2 según UNE-EN 50575, y conector tipo SC/APC simple en cada extremo. (material) | 1.000 | 13866.61 | 13866.61 |
| mo001 | h | Oficial instalador de telecomunicaciones. (mano de obra) | 0.162 | 12241.03 | 1983.05 |
| mo056 | h | Medio oficial instalador de telecomunicaciones. (mano de obra) | 0.162 | 8888.07 | 1439.87 |
| % | % | Herramientas | 2 % | 17289.53 | 345.79 |
|  |  | Costes directos |  |  | 17635.32 |
