# Video portero colectivo

- Propiedad del archivo: CYPE INGENIEROS, S.A.
- Formato: FIEBDC-3/2002
- Ámbito geográfico: Argentina
- Divisa: ARS
- Costes indirectos: 3.00 %
- Gastos generales: 13.00 %
- Beneficio industrial: 6.00 %
- IVA: 21.00 %

## I Instalaciones

### IA Audiovisuales

#### IAV Interfonía y video

**IAV011** Ud Video portero colectivo.
Instalación de video portero digital para 10 viviendas compuesto de: placa exterior de calle digital con 10 pulsadores de llamada, cierre superior e inferior y telecámara B/N, alimentador y monitores con base de conexión. Incluso, abrepuertas, visera, distribuidores de vídeo, cableado y cajas.
Criterio de valoración económica: El precio no incluye las ayudas de albañilería para instalaciones.
Incluye: Replanteo y trazado. Colocación y fijación de caños y cajas. Tendido de cables. Montaje, conexionado y comprobación de su correcto funcionamiento.
Criterio de cómputo de proyecto: Número de unidades previstas, según documentación gráfica de Proyecto.
Criterio de cómputo de obra: Se medirá el número de unidades realmente ejecutadas según especificaciones de Proyecto.

| Código | Ud | Descripción | Rendimiento | Precio | Importe |
|---|---|---|---|---|---|
| mt35aia010b | m | Caño curvable de PVC, corrugado, de color negro, de 20 mm de diámetro nominal, para canalización empotrada en obra de mampostería (paredes y techos). Resistencia a la compresión 320 N, resistencia al impacto 1 julio, temperatura de trabajo -5°C hasta 60°C, con grado de protección IP545, no propagador de la llama. (material) | 17.000 | 498.02 | 8466.34 |
| mt40pea030c | m | Cable paralelo formado por conductores de cobre de 2x1,0 mm². (material) | 7.000 | 979.09 | 6853.63 |
| mt40pga012 | m | Cable de video portero formado por conductores de cobre de 2x0,25 mm² + 2x1,0 mm² y cable coaxial de 75 Ohm. (material) | 10.000 | 2084.73 | 20847.30 |
| mt40pga140a | Ud | Distribuidor de vídeo, con 4 salidas, para instalación de cable coaxial. (material) | 3.000 | 31016.21 | 93048.63 |
| mt40vgm010e | Ud | Monitor para instalaciones de video portero digital, equipado con botón encendido/apagado, botón abrepuertas, autoencendido, botón para funciones adicionales y llamada electrónica. (material) | 10.000 | 285180.02 | 2851800.20 |
| mt40vgm020a | Ud | Placa de conexión para monitor. (material) | 10.000 | 22190.83 | 221908.30 |
| mt40vge030f | Ud | Kit de video portero compuesto por módulo compacto de rejilla para vídeo con 10 pulsadores de llamada en dos columnas, módulo de sonido con telecámara B/N, módulo microprocesado, módulo codificador de pulsadores, cierre superior e inferior, caja de empotrar, fuente de alimentación y abrepuertas de corriente continua. (material) | 1.000 | 948380.20 | 948380.20 |
| mt40pga062b | Ud | Visera, para módulo compacto. (material) | 1.000 | 37698.94 | 37698.94 |
| mo003 | h | Oficial electricista. (mano de obra) | 25.580 | 33423.53 | 854973.90 |
| mo102 | h | Medio oficial electricista. (mano de obra) | 25.580 | 24268.44 | 620786.70 |
| % | % | Herramientas | 2 % | 5664764.14 | 113295.28 |
|  |  | Costes directos |  |  | 5778059.42 |
