# Ramal a 45° para línea frigorífica de líquido y de gas, para sistema VRV-5, para gas R-32

- Propiedad del archivo: CYPE INGENIEROS, S.A.
- Formato: FIEBDC-3/2002
- Ámbito geográfico: Argentina
- Divisa: ARS
- Costes indirectos: 3.00 %
- Gastos generales: 13.00 %
- Beneficio industrial: 6.00 %
- IVA: 21.00 %

## I Instalaciones

### IB Sistemas de climatización

#### IBY Sistema VRV (Daikin)

**IBY160** Ud Ramal a 45° para línea frigorífica de líquido y de gas, para sistema VRV-5, para gas R-32.
Ramal a 45° de línea frigorífica formada por conjunto de dos juntas Refnet, una para la línea de líquido y otra para la línea de gas, para sistema VRV-5 (Volumen de Refrigerante Variable), para gas R-32, modelo KHRA22M65T "DAIKIN", con índice máximo de conexión de unidades interiores de 650.
Incluye: Conexionado.
Criterio de cómputo de proyecto: Número de unidades previstas, según documentación gráfica de Proyecto.
Criterio de cómputo de obra: Se medirá el número de unidades realmente ejecutadas según especificaciones de Proyecto.

| Código | Ud | Descripción | Rendimiento | Precio | Importe |
|---|---|---|---|---|---|
| mt42dai602a | Ud | Conjunto de dos juntas Refnet, una para la línea de líquido y otra para la línea de gas, para sistema VRV-5 (Volumen de Refrigerante Variable), para gas R-32, modelo KHRA22M65T "DAIKIN", con índice máximo de conexión de unidades interiores de 650. (material) | 1.000 | 352231.68 | 352231.68 |
| mo005 | h | Oficial instalador de equipos de climatización. (mano de obra) | 0.054 | 34893.33 | 1884.24 |
| mo104 | h | Medio oficial instalador de equipos de climatización. (mano de obra) | 0.054 | 25332.66 | 1367.96 |
| % | % | Herramientas | 2 % | 355483.88 | 7109.68 |
|  |  | Costes directos |  |  | 362593.56 |
