# Unidad exterior de aire acondicionado de condensación por agua, para sistema VRV-IV W+, para gas R-410A

- Propiedad del archivo: CYPE INGENIEROS, S.A.
- Formato: FIEBDC-3/2002
- Ámbito geográfico: Argentina
- Divisa: ARS
- Costes indirectos: 3.00 %
- Gastos generales: 13.00 %
- Beneficio industrial: 6.00 %
- IVA: 21.00 %

## I Instalaciones

### IB Sistemas de climatización

#### IBY Sistema VRV (Daikin)

**IBY251** Ud Unidad exterior de aire acondicionado de condensación por agua, para sistema VRV-IV W+, para gas R-410A.
Unidad exterior de condensación por agua para sistema VRV-IV W+ (Volumen de Refrigerante Variable, condensado por agua), modelo RWEYQ8T9 "DAIKIN", bomba de calor, montaje en interior, para gas R-410A, con temperatura de refrigerante variable para la mejora de la eficiencia estacional, alimentación trifásica (400V/50Hz), potencia frigorífica nominal 22,4 kW (temperatura de bulbo seco del aire interior 27°C, temperatura de bulbo seco del aire exterior 35°C, temperatura de entrada del agua 30°C), SEER 8,4, rango de funcionamiento de temperatura de bulbo seco del aire exterior en refrigeración desde 10 hasta 45°C, potencia calorífica nominal 25 kW (temperatura de bulbo seco del aire interior 20°C, temperatura de bulbo seco del aire exterior 7°C, temperatura de entrada del agua 20°C), SCOP 13,2, rango de funcionamiento de temperatura de bulbo seco del aire exterior en calefacción desde 10 hasta 45°C, conectabilidad de hasta 13 unidades interiores con un porcentaje de capacidad mínimo del 50% y máximo del 130%, control mediante microprocesador, compresor scroll herméticamente sellado, con control Inverter, dimensiones 980x767x560 mm, peso 185 kg, presión sonora 48 dBA, longitud total máxima de cañería frigorífica 300 m, longitud máxima entre unidad exterior y unidad interior más alejada 120 m (140 m equivalentes), diferencia máxima de altura de instalación 50 m si la unidad exterior se encuentra por encima de las unidades interiores y 40 m si se encuentra por debajo, longitud máxima entre el primer kit de ramificación (unión Refnet) de cañería frigorífica y unidad interior más alejada 40 m (la longitud máxima desde la primera ramificación puede ser de hasta 90 m, si la diferencia entre la longitud hasta la unidad interior más cercana y la más alejada es menor de 40 m), bloque de terminales F1-F2 para cable de 2 hilos de transmisión y control (bus D-III Net), función de recuperación de refrigerante, carga automática adicional de refrigerante, prueba automática de funcionamiento y ajuste de limitación de consumo de energía (función I-Demand). Incluso elementos antivibratorios de suelo.
Criterio de valoración económica: El precio no incluye la canalización ni el cableado eléctrico de alimentación.
Incluye: Replanteo. Colocación y fijación. Conexión a las líneas frigoríficas. Conexión a la red de conducción de agua. Conexión a la red eléctrica. Conexión a la red de desagüe. Puesta en marcha.
Criterio de cómputo de proyecto: Número de unidades previstas, según documentación gráfica de Proyecto.
Criterio de cómputo de obra: Se medirá el número de unidades realmente ejecutadas según especificaciones de Proyecto.

| Código | Ud | Descripción | Rendimiento | Precio | Importe |
|---|---|---|---|---|---|
| mt42dai060a | Ud | Unidad exterior de condensación por agua para sistema VRV-IV W+ (Volumen de Refrigerante Variable, condensado por agua), modelo RWEYQ8T9 "DAIKIN", bomba de calor, montaje en interior, para gas R-410A, con temperatura de refrigerante variable para la mejora de la eficiencia estacional, alimentación trifásica (400V/50Hz), potencia frigorífica nominal 22,4 kW (temperatura de bulbo seco del aire interior 27°C, temperatura de bulbo seco del aire exterior 35°C, temperatura de entrada del agua 30°C), SEER 8,4, rango de funcionamiento de temperatura de bulbo seco del aire exterior en refrigeración desde 10 hasta 45°C, potencia calorífica nominal 25 kW (temperatura de bulbo seco del aire interior 20°C, temperatura de bulbo seco del aire exterior 7°C, temperatura de entrada del agua 20°C), SCOP 13,2, rango de funcionamiento de temperatura de bulbo seco del aire exterior en calefacción desde 10 hasta 45°C, conectabilidad de hasta 13 unidades interiores con un porcentaje de capacidad mínimo del 50% y máximo del 130%, control mediante microprocesador, compresor scroll herméticamente sellado, con control Inverter, dimensiones 980x767x560 mm, peso 185 kg, presión sonora 48 dBA, longitud total máxima de cañería frigorífica 300 m, longitud máxima entre unidad exterior y unidad interior más alejada 120 m (140 m equivalentes), diferencia máxima de altura de instalación 50 m si la unidad exterior se encuentra por encima de las unidades interiores y 40 m si se encuentra por debajo, longitud máxima entre el primer kit de ramificación (unión Refnet) de cañería frigorífica y unidad interior más alejada 40 m (la longitud máxima desde la primera ramificación puede ser de hasta 90 m, si la diferencia entre la longitud hasta la unidad interior más cercana y la más alejada es menor de 40 m), bloque de terminales F1-F2 para cable de 2 hilos de transmisión y control (bus D-III Net), función de recuperación de refrigerante, carga automática adicional de refrigerante, prueba automática de funcionamiento y ajuste de limitación de consumo de energía (función I-Demand). (material) | 1.000 | 21209122.94 | 21209122.94 |
| mt42www080 | Ud | Kit de amortiguadores antivibración de suelo, formado por cuatro amortiguadores de caucho, con sus tornillos, tuercas y arandelas correspondientes. (material) | 1.000 | 9552.05 | 9552.05 |
| mt42dai612 | Ud | Filtro para la cañería de entrada de agua de la unidad exterior de condensación por agua, modelo BWU26A20 "DAIKIN". (material) | 1.000 | 447752.13 | 447752.13 |
| mo005 | h | Oficial instalador de equipos de climatización. (mano de obra) | 6.493 | 34893.33 | 226562.39 |
| mo104 | h | Medio oficial instalador de equipos de climatización. (mano de obra) | 6.493 | 25332.66 | 164484.96 |
| % | % | Herramientas | 2 % | 22057474.47 | 441149.49 |
|  |  | Costes directos |  |  | 22498623.96 |
