# Minicentral térmica para la regulación de una instalación de piso radiante y radiadores

- Propiedad del archivo: CYPE INGENIEROS, S.A.
- Formato: FIEBDC-3/2002
- Ámbito geográfico: Argentina
- Divisa: ARS
- Costes indirectos: 3.00 %
- Gastos generales: 13.00 %
- Beneficio industrial: 6.00 %
- IVA: 21.00 %

## I Instalaciones

### IC Calefacción, refrigeración, climatización y agua caliente sanitaria

#### ICE Emisores por agua para calefacción y refrigeración

**ICE105** Ud Minicentral térmica para la regulación de una instalación de piso radiante y radiadores.
Mini central térmica para la regulación de una instalación de piso radiante de 3 circuitos y 3 circuitos de radiadores, central electrónica de climatización con display LCD y teclado para programación y registro de parámetros, compuesta de gabinete metálico con pies regulables, soportes y puerta en color blanco con cerradura, válvula de 3 vías con servomotor analógico, bomba de circulación electrónica Magna 25-100, detentor micrométrico, válvula de retención, válvulas de corte, grupo de purgado, termómetros, detentor de ajuste, colectores para circuitos de alta temperatura, con cabezales electrotérmicos, aislamiento anticondensación, termostato de seguridad electrónico, cableado eléctrico, separador de microburbujas, central electrónica de climatización con display LCD y teclado para programación y registro de parámetros, sonda ambiental de temperatura. Totalmente montada, conexionada y probada.
Incluye: Conexión al sistema de control de temperatura.
Criterio de cómputo de proyecto: Número de unidades previstas, según documentación gráfica de Proyecto.
Criterio de cómputo de obra: Se medirá el número de unidades realmente ejecutadas según especificaciones de Proyecto.

| Código | Ud | Descripción | Rendimiento | Precio | Importe |
|---|---|---|---|---|---|
| mt38rdz110oEe | Ud | Mini central térmica para la regulación de una instalación de piso radiante de 3 circuitos y 3 circuitos de radiadores, central electrónica de climatización con display LCD y teclado para programación y registro de parámetros, compuesta de gabinete metálico con pies regulables, soportes y puerta en color blanco con cerradura, válvula de 3 vías con servomotor analógico, bomba de circulación electrónica Magna 25-100, detentor micrométrico, válvula de retención, válvulas de corte, grupo de purgado, termómetros, detentor de ajuste, colectores para circuitos de alta temperatura, con cabezales electrotérmicos, aislamiento anticondensación, termostato de seguridad electrónico, cableado eléctrico, separador de microburbujas, central electrónica de climatización con display LCD y teclado para programación y registro de parámetros, sonda ambiental de temperatura. (material) | 1.000 | 1761959.87 | 1761959.87 |
| mo004 | h | Oficial calefaccionista. (mano de obra) | 0.756 | 12241.03 | 9254.22 |
| mo103 | h | Medio oficial calefaccionista. (mano de obra) | 0.756 | 8888.07 | 6719.38 |
| % | % | Herramientas | 2 % | 1777933.47 | 35558.67 |
|  |  | Costes directos |  |  | 1813492.14 |
