# Fancoil de techo, sistema de cuatro caños, con descarga directa

- Propiedad del archivo: CYPE INGENIEROS, S.A.
- Formato: FIEBDC-3/2002
- Ámbito geográfico: Argentina
- Divisa: ARS
- Costes indirectos: 3.00 %
- Gastos generales: 13.00 %
- Beneficio industrial: 6.00 %
- IVA: 21.00 %

## I Instalaciones

### IC Calefacción, refrigeración, climatización y agua caliente sanitaria

#### ICF Unidades no autónomas para climatización

**ICF035** Ud Fancoil de techo, sistema de cuatro caños, con descarga directa.
Fancoil horizontal con envolvente, sistema de cuatro caños, potencia frigorífica total nominal de 1,65 kW (temperatura húmeda de entrada del aire: 19°C; temperatura de entrada del agua: 7°C, salto térmico: 5°C), potencia calorífica nominal de 1,75 kW (temperatura de entrada del aire: 20°C; temperatura de entrada del agua: 70°C), de 3 velocidades, caudal de agua nominal de 0,358 m³/h, caudal de aire nominal de 220 m³/h, presión de aire nominal de 27 Pa y potencia sonora nominal de 46 dBA, con válvula de tres vías con bypass (4 vías), con actuador, para la batería de frío, y válvula de tres vías con bypass (4 vías), con actuador, para la batería de calor. Totalmente montado, conexionado y puesto en marcha por la empresa instaladora para la comprobación de su correcto funcionamiento.
Incluye: Replanteo de la unidad. Colocación y fijación de la unidad. Conexionado con las redes de conducción de agua, eléctrica y de recogida de condensados. Puesta en marcha.
Criterio de cómputo de proyecto: Número de unidades previstas, según documentación gráfica de Proyecto.
Criterio de cómputo de obra: Se medirá el número de unidades realmente ejecutadas según especificaciones de Proyecto.

| Código | Ud | Descripción | Rendimiento | Precio | Importe |
|---|---|---|---|---|---|
| mt42ftc500bgI | Ud | Fancoil horizontal con envolvente, sistema de cuatro caños, potencia frigorífica total nominal de 1,65 kW (temperatura húmeda de entrada del aire: 19°C; temperatura de entrada del agua: 7°C, salto térmico: 5°C), potencia calorífica nominal de 1,75 kW (temperatura de entrada del aire: 20°C; temperatura de entrada del agua: 70°C), de 3 velocidades, caudal de agua nominal de 0,358 m³/h, caudal de aire nominal de 220 m³/h, presión de aire nominal de 27 Pa y potencia sonora nominal de 46 dBA; incluso transporte hasta pie de obra sobre camión. (material) | 1.000 | 193357.93 | 193357.93 |
| mt42vsi010dg | Ud | Válvula de tres vías con bypass (4 vías), con actuador; incluso conexiones y montaje. (material) | 2.000 | 41008.24 | 82016.48 |
| mt37sve010b | Ud | Válvula de esfera de latón niquelado para roscar de 1/2". (material) | 4.000 | 58.93 | 235.72 |
| mo005 | h | Oficial instalador de equipos de climatización. (mano de obra) | 3.667 | 12241.03 | 44887.86 |
| mo104 | h | Medio oficial instalador de equipos de climatización. (mano de obra) | 3.667 | 8888.07 | 32592.55 |
| % | % | Herramientas | 2 % | 353090.54 | 7061.81 |
|  |  | Costes directos |  |  | 360152.35 |
