# Sistema de caldera a gas, de condensación, para exterior

- Propiedad del archivo: CYPE INGENIEROS, S.A.
- Formato: FIEBDC-3/2002
- Ámbito geográfico: Argentina
- Divisa: ARS
- Costes indirectos: 3.00 %
- Gastos generales: 13.00 %
- Beneficio industrial: 6.00 %
- IVA: 21.00 %

## I Instalaciones

### IC Calefacción, refrigeración, climatización y agua caliente sanitaria

#### ICG Calderas a gas

**ICG250** Ud Sistema de caldera a gas, de condensación, para exterior.
Equipo autónomo para exteriores formado por caldera de condensación en gabinete, con intercambiador de caños de aluminio aleteados y quemador modulante de gas natural, potencia útil 80 kW, peso 384 kg, dimensiones 2144x1190x700 mm. Totalmente montado, conexionado y probado.
Incluye: Replanteo. Presentación de los elementos. Montaje de la caldera y sus accesorios. Conexionado con las redes de conducción de agua, de gas, de desagües cloacales y pluviales y eléctrica, y con el conducto de evacuación de los productos de la combustión. Puesta en marcha.
Criterio de cómputo de proyecto: Número de unidades previstas, según documentación gráfica de Proyecto.
Criterio de cómputo de obra: Se medirá el número de unidades realmente ejecutadas según especificaciones de Proyecto.

| Código | Ud | Descripción | Rendimiento | Precio | Importe |
|---|---|---|---|---|---|
| mt38cbu080aa | Ud | Equipo autónomo para exteriores formado por caldera de condensación en gabinete, con intercambiador de caños de aluminio aleteados y quemador modulante de gas natural, potencia útil 80 kW, peso 384 kg, dimensiones 2144x1190x700 mm. (material) | 1.000 | 7996606.02 | 7996606.02 |
| mo004 | h | Oficial calefaccionista. (mano de obra) | 4.404 | 12241.03 | 53909.50 |
| mo103 | h | Medio oficial calefaccionista. (mano de obra) | 4.404 | 8888.07 | 39143.06 |
| % | % | Herramientas | 2 % | 8089658.58 | 161793.17 |
|  |  | Costes directos |  |  | 8251451.75 |
