# Sonda de detección de fugas de agua

- Propiedad del archivo: CYPE INGENIEROS, S.A.
- Formato: FIEBDC-3/2002
- Ámbito geográfico: Argentina
- Divisa: ARS
- Costes indirectos: 3.00 %
- Gastos generales: 13.00 %
- Beneficio industrial: 6.00 %
- IVA: 21.00 %

## I Instalaciones

### ID Seguridad

#### IDI Detectores de inundación

**IDI105** Ud Sonda de detección de fugas de agua.
Sonda de detección de fugas de agua, de 40x33x17 mm, con carcasa de ABS y placa de circuito impreso. Incluso elementos de fijación.
Incluye: Colocación y fijación. Montaje, conexionado y comprobación de su correcto funcionamiento.
Criterio de cómputo de proyecto: Número de unidades previstas, según documentación gráfica de Proyecto.
Criterio de cómputo de obra: Se medirá el número de unidades realmente ejecutadas según especificaciones de Proyecto.

| Código | Ud | Descripción | Rendimiento | Precio | Importe |
|---|---|---|---|---|---|
| mt41die155a | Ud | Sonda de detección de fugas de agua, de 40x33x17 mm, con carcasa de ABS y placa de circuito impreso, con elementos de fijación. (material) | 1.000 | 2550.72 | 2550.72 |
| mo006 | h | Oficial instalador de redes y equipos de detección y seguridad. (mano de obra) | 0.130 | 12241.03 | 1591.33 |
| mo105 | h | Medio oficial instalador de redes y equipos de detección y seguridad. (mano de obra) | 0.130 | 8888.07 | 1155.45 |
| % | % | Herramientas | 2 % | 5297.50 | 105.95 |
|  |  | Costes directos |  |  | 5403.45 |
