# Detector de presencia, empotrado, antivandálico

- Propiedad del archivo: CYPE INGENIEROS, S.A.
- Formato: FIEBDC-3/2002
- Ámbito geográfico: Argentina
- Divisa: ARS
- Costes indirectos: 3.00 %
- Gastos generales: 13.00 %
- Beneficio industrial: 6.00 %
- IVA: 21.00 %

## I Instalaciones

### IE Eléctricas

#### IEM Mecanismos

**IEM122** Ud Detector de presencia, empotrado, antivandálico.
Detector de presencia, antivandálico, con grado de protección IP44, gama media formado por mecanismo de conmutación para automatización del sistema de alumbrado, detector de presencia, antivandálico, de material termoplástico color blanco acabado brillante, con grado de protección IP40 y marco embellecedor antivandálico, para 1 elemento de material termoplástico color blanco acabado brillante, con junta de estanqueidad grado de protección IP44. Instalación empotrada.
Criterio de valoración económica: El precio no incluye la caja para mecanismo empotrado.
Incluye: Montaje, conexionado y comprobación de su correcto funcionamiento.
Criterio de cómputo de proyecto: Número de unidades previstas, según documentación gráfica de Proyecto.
Criterio de cómputo de obra: Se medirá el número de unidades realmente ejecutadas según especificaciones de Proyecto.

| Código | Ud | Descripción | Rendimiento | Precio | Importe |
|---|---|---|---|---|---|
| mt34gir090a | Ud | Mecanismo de conmutación para automatización del sistema de alumbrado, tensión de alimentación 230 V, para empotrar. (material) | 1.000 | 100629.61 | 100629.61 |
| mt34gir891b | Ud | Detector de presencia, antivandálico, de material termoplástico color blanco acabado brillante, con grado de protección IP40, regulable en sensibilidad lumínica, ángulo de detección de 180° con alcance frontal de 32 m y lateral de 19 m, y altura máxima de instalación 1,1 m, con resistencia a los rayos UV y a la intemperie. (material) | 1.000 | 98918.30 | 98918.30 |
| mt33gir801ab | Ud | Marco embellecedor antivandálico, para 1 elemento de material termoplástico color blanco acabado brillante, con junta de estanqueidad grado de protección IP44, de montaje fácil (sin herramientas) y desmontaje con destornillador Torx T9 o T10. (material) | 1.000 | 14295.83 | 14295.83 |
| mo003 | h | Oficial electricista. (mano de obra) | 0.205 | 33423.53 | 6851.82 |
| % | % | Herramientas | 2 % | 220695.56 | 4413.91 |
|  |  | Costes directos |  |  | 225109.47 |
