# Marco embellecedor de mecanismos empotrados, antivandálico

- Propiedad del archivo: CYPE INGENIEROS, S.A.
- Formato: FIEBDC-3/2002
- Ámbito geográfico: Argentina
- Divisa: ARS
- Costes indirectos: 3.00 %
- Gastos generales: 13.00 %
- Beneficio industrial: 6.00 %
- IVA: 21.00 %

## I Instalaciones

### IE Eléctricas

#### IEM Mecanismos

**IEM152** Ud Marco embellecedor de mecanismos empotrados, antivandálico.
Marco embellecedor antivandálico, con grados de protección IP40 e IK07, para 1 elemento, gama media, de color blanco.
Incluye: Replanteo. Montaje.
Criterio de cómputo de proyecto: Número de unidades previstas, según documentación gráfica de Proyecto.
Criterio de cómputo de obra: Se medirá el número de unidades realmente ejecutadas según especificaciones de Proyecto.

| Código | Ud | Descripción | Rendimiento | Precio | Importe |
|---|---|---|---|---|---|
| mt33gmg960a | Ud | Marco embellecedor antivandálico, con grados de protección IP40 e IK07, según IEC 60439, para 1 elemento, gama media, de color blanco. (material) | 1.000 | 2681.04 | 2681.04 |
| mo003 | h | Oficial electricista. (mano de obra) | 0.043 | 12241.03 | 526.36 |
| % | % | Herramientas | 2 % | 3207.40 | 64.15 |
|  |  | Costes directos |  |  | 3271.55 |
