# Bandeja para soporte y conducción de cables eléctricos

- Propiedad del archivo: CYPE INGENIEROS, S.A.
- Formato: FIEBDC-3/2002
- Ámbito geográfico: Argentina
- Divisa: ARS
- Costes indirectos: 3.00 %
- Gastos generales: 13.00 %
- Beneficio industrial: 6.00 %
- IVA: 21.00 %

## I Instalaciones

### IE Eléctricas

#### IEO Canalizaciones

**IEO040** m Bandeja para soporte y conducción de cables eléctricos.
Bandeja perforada de PVC, color gris RAL 7035, de 60x75 mm, resistencia al impacto 5 julios, propiedades eléctricas: aislante, no propagador de la llama, estable frente a los rayos UV y con buen comportamiento a la intemperie y frente a la acción de los agentes químicos, con 1 compartimento, con soporte horizontal, de compuesto termoplástico libre de halógenos, color gris RAL 7035.
Incluye: Replanteo. Fijación del soporte. Colocación y fijación de la bandeja.
Criterio de cómputo de proyecto: Longitud medida según documentación gráfica de Proyecto.
Criterio de cómputo de obra: Se medirá la longitud realmente ejecutada según especificaciones de Proyecto.

| Código | Ud | Descripción | Rendimiento | Precio | Importe |
|---|---|---|---|---|---|
| mt35une001a | m | Bandeja perforada de PVC, color gris RAL 7035, de 60x75 mm, resistencia al impacto 5 julios, propiedades eléctricas: aislante, no propagador de la llama, estable frente a los rayos UV y con buen comportamiento a la intemperie y frente a la acción de los agentes químicos, suministrada en tramos de 3 m de longitud, para soporte y conducción de cables eléctricos. (material) | 1.000 | 4526.73 | 4526.73 |
| mt35une006a | Ud | Pieza de unión entre tramos de bandeja, de PVC, color gris RAL 7035, de 60 mm de altura, con tornillos con tuerca de PVC. (material) | 0.667 | 1617.57 | 1078.92 |
| mt35une015ba | Ud | Soporte horizontal, de compuesto termoplástico libre de halógenos, color gris RAL 7035, con tornillos con tuerca de compuesto termoplástico libre de halógenos. (material) | 0.667 | 3443.38 | 2296.73 |
| op00ato010 |  | Atornillador. | 1.000 | 0.00 | 0.00 |
| op00mar010 |  | Martillo. | 1.000 | 0.00 | 0.00 |
| op00tal010 |  | Taladro. | 1.000 | 0.00 | 0.00 |
| mo003 | h | Oficial electricista. (mano de obra) | 0.288 | 12241.03 | 3525.42 |
| mo102 | h | Medio oficial electricista. (mano de obra) | 0.144 | 8888.07 | 1279.88 |
| % | % | Herramientas | 2 % | 12707.68 | 254.15 |
|  |  | Costes directos |  |  | 12961.83 |
