# Acometida de gas

- Propiedad del archivo: CYPE INGENIEROS, S.A.
- Formato: FIEBDC-3/2002
- Ámbito geográfico: Argentina
- Divisa: ARS
- Costes indirectos: 3.00 %
- Gastos generales: 13.00 %
- Beneficio industrial: 6.00 %
- IVA: 21.00 %

## I Instalaciones

### IG Gases combustibles

#### IGA Acometidas

**IGA010** Ud Acometida de gas.
Acometida de gas que une la red de distribución de gas de la empresa suministradora o la llave de salida en el caso de tanques de almacenamiento de gases licuados del petróleo (GLP) con la llave de acometida, formada por cañería enterrada de 8 m de longitud de polietileno de alta densidad PE 100, SDR11, de 63 mm de diámetro colocada sobre cama de arena en el fondo de la zanja previamente excavada, con sus correspondientes accesorios y piezas especiales, collarín de toma en carga colocado sobre la red general de distribución que sirve de enlace entre la acometida y la red y llave de acometida formada por válvula de esfera de latón niquelado de 2 1/2" de diámetro colocada mediante unión roscada, situada junto a la edificación, fuera de los límites de la propiedad, alojada en cámara de inspección prefabricada de polipropileno de 40x40x40 cm, colocada sobre solera de hormigón masivo H-20, clase de exposición ambiental A1, tamaño máximo del agregado 19,0 mm, consistencia plástica de 15 cm de espesor y cerrada superiormente con tapa de PVC. Incluso hormigón masivo H-20, clase de exposición ambiental A1, tamaño máximo del agregado 19,0 mm, consistencia plástica para la posterior reposición del pavimento existente. Totalmente montada, conexionada y probada.
Criterio de valoración económica: El precio incluye la demolición y el levantado del pavimento existente y el conexionado con la red, pero no incluye la excavación ni el relleno principal.
Incluye: Replanteo y trazado de la acometida en planta y pendientes, coordinado con el resto de instalaciones o elementos que puedan tener interferencias. Rotura del pavimento con compresor. Eliminación de las tierras sueltas del fondo de la excavación. Colado y compactación del hormigón en formación de solera. Colocación de la cámara de inspección prefabricada. Formación de agujeros para conexionado de caños. Empalme y rejuntado de los caños a la cámara de inspección. Colocación de la tapa y los accesorios. Presentación en seco de cañerías y piezas especiales. Vertido de la arena en el fondo de la zanja. Colocación de cañerías. Montaje de la llave de acometida. Empalme de la acometida con la red de distribución de gas.
Criterio de cómputo de proyecto: Número de unidades previstas, según documentación gráfica de Proyecto.
Criterio de cómputo de obra: Se medirá el número de unidades realmente ejecutadas según especificaciones de Proyecto.

| Código | Ud | Descripción | Rendimiento | Precio | Importe |
|---|---|---|---|---|---|
| mt01ara010a | m³ | Arena con granulometría de 0 a 5 mm de diámetro, limpia. (material) | 0.640 | 225.38 | 144.24 |
| mt43tpo011gg | m | Acometida de polietileno de alta densidad PE 100, SDR11, de 63 mm de diámetro exterior, con el precio incrementado el 30% en concepto de accesorios y piezas especiales. (material) | 8.000 | 177.44 | 1419.52 |
| mt10hmf080Ff | m³ | Hormigón masivo H-20, clase de exposición ambiental A1, tamaño máximo del agregado 19 mm, consistencia plástica, elaborado, según CIRSOC 201 2005. (material) | 0.747 | 3199.40 | 2389.95 |
| mt43www030b | Ud | Cámara de inspección registrable de polipropileno, con fondo precortado, 40x40x40 cm, para instalaciones receptoras de gas. (material) | 1.000 | 1367.90 | 1367.90 |
| mt11arp050e | Ud | Tapa de PVC, para cámaras de inspección de gas de 40x40 cm, con cierre hermético al paso de los olores mefíticos. (material) | 1.000 | 885.80 | 885.80 |
| mt37sve010h | Ud | Válvula de esfera de latón niquelado para roscar de 2 1/2". (material) | 1.000 | 1305.61 | 1305.61 |
| mt43tpo012e | m | Collarín de toma en carga, de PVC, para caño de polietileno de alta densidad de 63 mm de diámetro exterior. (material) | 1.000 | 83.85 | 83.85 |
| mt43www040 | Ud | Prueba de estanqueidad para instalación de gas. (material) | 1.000 | 1635.36 | 1635.36 |
| mq05pdm010b | h | Compresor portátil eléctrico 5 m³/min de caudal. (maquinaria) | 2.400 | 5435.53 | 13045.27 |
| mq05mai030 | h | Martillo neumático. (maquinaria) | 2.400 | 3214.05 | 7713.72 |
| au00auh040 |  | Vibrador de hormigón, eléctrico. | 1.000 | 0.00 | 0.00 |
| mo020 | h | Oficial albañil especializado en trabajos de mampostería. (mano de obra) | 3.432 | 32526.94 | 111632.46 |
| mo113 | h | Ayudante de albañil especializado en trabajos de mampostería. (mano de obra) | 6.735 | 23426.25 | 157775.79 |
| mo010 | h | Oficial gasista. (mano de obra) | 22.234 | 33423.53 | 743138.77 |
| mo109 | h | Medio oficial gasista. (mano de obra) | 11.225 | 24268.44 | 272413.24 |
| % | % | Herramientas | 4 % | 1314951.48 | 52598.06 |
|  |  | Costes directos |  |  | 1367549.54 |
