# Válvula de gas

- Propiedad del archivo: CYPE INGENIEROS, S.A.
- Formato: FIEBDC-3/2002
- Ámbito geográfico: Argentina
- Divisa: ARS
- Costes indirectos: 3.00 %
- Gastos generales: 13.00 %
- Beneficio industrial: 6.00 %
- IVA: 21.00 %

## I Instalaciones

### IG Gases combustibles

#### IGW Elementos

**IGW020** Ud Válvula de gas.
Llave de esfera de latón con mando de mariposa, con rosca cilíndrica GAS macho-macho de 1" de diámetro, PN=5 bar.
Incluye: Montaje, conexionado y comprobación de su correcto funcionamiento.
Criterio de cómputo de proyecto: Número de unidades previstas, según documentación gráfica de Proyecto.
Criterio de cómputo de obra: Se medirá el número de unidades realmente ejecutadas según especificaciones de Proyecto.

| Código | Ud | Descripción | Rendimiento | Precio | Importe |
|---|---|---|---|---|---|
| mt43acv040c | Ud | Llave de esfera de latón con mando de mariposa, con rosca cilíndrica GAS macho-macho de 1" de diámetro, PN=5 bar. (material) | 1.000 | 165.57 | 165.57 |
| mo010 | h | Oficial gasista. (mano de obra) | 0.270 | 33423.53 | 9024.35 |
| mo109 | h | Medio oficial gasista. (mano de obra) | 0.270 | 24268.44 | 6552.48 |
| % | % | Herramientas | 2 % | 15742.40 | 314.85 |
|  |  | Costes directos |  |  | 16057.25 |
