# Válvula de gas

- Propiedad del archivo: CYPE INGENIEROS, S.A.
- Formato: FIEBDC-3/2002
- Ámbito geográfico: Argentina
- Divisa: ARS
- Costes indirectos: 3.00 %
- Gastos generales: 13.00 %
- Beneficio industrial: 6.00 %
- IVA: 21.00 %

## I Instalaciones

### IG Gases combustibles

#### IGW Elementos

**IGW020** Ud Válvula de gas.
Llave de esfera de acero inoxidable con mando de palanca, con bridas en ambos lados de 2 1/2" de diámetro, PN=40 bar.
Incluye: Montaje, conexionado y comprobación de su correcto funcionamiento.
Criterio de cómputo de proyecto: Número de unidades previstas, según documentación gráfica de Proyecto.
Criterio de cómputo de obra: Se medirá el número de unidades realmente ejecutadas según especificaciones de Proyecto.

| Código | Ud | Descripción | Rendimiento | Precio | Importe |
|---|---|---|---|---|---|
| mt43acv110g | Ud | Llave de esfera de acero inoxidable con mando de palanca, con bridas en ambos lados de 2 1/2" de diámetro, PN=40 bar. (material) | 1.000 | 6516.73 | 6516.73 |
| mo010 | h | Oficial gasista. (mano de obra) | 0.540 | 33423.53 | 18048.71 |
| mo109 | h | Medio oficial gasista. (mano de obra) | 0.540 | 24268.44 | 13104.96 |
| % | % | Herramientas | 2 % | 37670.40 | 753.41 |
|  |  | Costes directos |  |  | 38423.81 |
