# Luminaria sobre carril precableado

- Propiedad del archivo: CYPE INGENIEROS, S.A.
- Formato: FIEBDC-3/2002
- Ámbito geográfico: Argentina
- Divisa: ARS
- Costes indirectos: 3.00 %
- Gastos generales: 13.00 %
- Beneficio industrial: 6.00 %
- IVA: 21.00 %

## I Instalaciones

### II Iluminación

#### III Interior

**III260** Ud Luminaria sobre carril precableado.
Luminaria de chapa de acero, acabado termoesmaltado, de color blanco, regulación DALI, de 83 W, alimentación a 220/240 V y 50-60 Hz, de 124,2x1518x96,3 mm, con lámpara LED no reemplazable, temperatura de color 4000 K, óptica formada por reflector recubierto con aluminio vaporizado, acabado muy brillante, de alto rendimiento, haz de luz intensivo, índice de reproducción cromática mayor de 80, flujo luminoso 8500 lúmenes, grado de protección IP20. Instalación sobre carril precableado.
Criterio de valoración económica: El precio no incluye el carril precableado.
Incluye: Replanteo. Montaje, conexionado y comprobación de su correcto funcionamiento.
Criterio de cómputo de proyecto: Número de unidades previstas, según documentación gráfica de Proyecto.
Criterio de cómputo de obra: Se medirá el número de unidades realmente ejecutadas según especificaciones de Proyecto.

| Código | Ud | Descripción | Rendimiento | Precio | Importe |
|---|---|---|---|---|---|
| mt34lle170rj | Ud | Luminaria para carril precableado, de chapa de acero, acabado termoesmaltado, de color blanco, regulación DALI, de 83 W, alimentación a 220/240 V y 50-60 Hz, de 124,2x1518x96,3 mm, con lámpara LED no reemplazable, temperatura de color 4000 K, óptica formada por reflector recubierto con aluminio vaporizado, acabado muy brillante, de alto rendimiento, haz de luz intensivo, índice de reproducción cromática mayor de 80, flujo luminoso 8500 lúmenes, grado de protección IP20. (material) | 1.000 | 130102.14 | 130102.14 |
| mo003 | h | Oficial electricista. (mano de obra) | 0.162 | 12241.03 | 1983.05 |
| mo102 | h | Medio oficial electricista. (mano de obra) | 0.162 | 8888.07 | 1439.87 |
| % | % | Herramientas | 2 % | 133525.06 | 2670.50 |
|  |  | Costes directos |  |  | 136195.56 |
