# Canalización de enlace inferior

- Propiedad del archivo: CYPE INGENIEROS, S.A.
- Formato: FIEBDC-3/2002
- Ámbito geográfico: Argentina
- Divisa: ARS
- Costes indirectos: 3.00 %
- Gastos generales: 13.00 %
- Beneficio industrial: 6.00 %
- IVA: 21.00 %

## I Instalaciones

### IL Infraestructura de telecomunicaciones

#### ILE Canalizaciones de enlace

**ILE010** m Canalización de enlace inferior.
Canalización de enlace inferior entre el registro de enlace y el RITI, RITU o RITM, en edificación de hasta 4 PAU, formada por bandeja perforada con 4 espacios independientes (4 TBA+STDP) de PVC rígido de 60x150 mm. Instalación en superficie. Incluso accesorios, tabiques separadores y tornillos de fijación.
Incluye: Replanteo del recorrido de la canalización. Colocación y fijación de la bandeja.
Criterio de cómputo de proyecto: Longitud medida en proyección horizontal, según documentación gráfica de Proyecto.
Criterio de cómputo de obra: Se medirá, en proyección horizontal, la longitud realmente ejecutada según especificaciones de Proyecto.

| Código | Ud | Descripción | Rendimiento | Precio | Importe |
|---|---|---|---|---|---|
| mt35ait030ad | m | Bandeja perforada de PVC rígido, de 60x150 mm, para soporte y conducción de cables eléctricos, incluso accesorios. (material) | 1.000 | 11574.65 | 11574.65 |
| mt35ait050d | m | Tabique separador, de PVC rígido, de 50,5 mm de altura. (material) | 3.000 | 3789.16 | 11367.48 |
| mt35ait060a | Ud | Tornillo M8x22 de PVC rígido. (material) | 6.000 | 150.45 | 902.70 |
| op00ato010 |  | Atornillador. | 1.000 | 0.00 | 0.00 |
| op00mar010 |  | Martillo. | 1.000 | 0.00 | 0.00 |
| op00tal010 |  | Taladro. | 1.000 | 0.00 | 0.00 |
| mo001 | h | Oficial instalador de telecomunicaciones. (mano de obra) | 0.065 | 12241.03 | 795.67 |
| mo056 | h | Medio oficial instalador de telecomunicaciones. (mano de obra) | 0.065 | 8888.07 | 577.72 |
| % | % | Herramientas | 2 % | 25218.22 | 504.36 |
|  |  | Costes directos |  |  | 25722.58 |
