# Luminaria de emergencia con lámpara LED, en garaje

- Propiedad del archivo: CYPE INGENIEROS, S.A.
- Formato: FIEBDC-3/2002
- Ámbito geográfico: Argentina
- Divisa: ARS
- Costes indirectos: 3.00 %
- Gastos generales: 13.00 %
- Beneficio industrial: 6.00 %
- IVA: 21.00 %

## I Instalaciones

### IO Contra incendios

#### IOA Alumbrado de emergencia

**IOA011** Ud Luminaria de emergencia con lámpara LED, en garaje.
Luminaria de emergencia permanente o no permanente, de 10 W, con lámpara LED no reemplazable, flujo luminoso 100 lúmenes, carcasa de 261x165x57 mm, aislamiento clase II, grados de protección IP66 e IK08, con baterías de Ni-Cd, autonomía de 1 h, alimentación a 220/240 V y 50-60 Hz y piloto luminoso indicador de carga color verde, en garaje. Instalación en superficie. Incluso accesorios y elementos de fijación.
Incluye: Replanteo. Fijación y nivelación. Montaje, conexionado y comprobación de su correcto funcionamiento.
Criterio de cómputo de proyecto: Número de unidades previstas, según documentación gráfica de Proyecto.
Criterio de cómputo de obra: Se medirá el número de unidades realmente ejecutadas según especificaciones de Proyecto.

| Código | Ud | Descripción | Rendimiento | Precio | Importe |
|---|---|---|---|---|---|
| mt34aem125a | Ud | Luminaria de emergencia permanente o no permanente, de 10 W, con lámpara LED no reemplazable, flujo luminoso 100 lúmenes, carcasa de 261x165x57 mm, aislamiento clase II, grados de protección IP66 e IK08, con baterías de Ni-Cd, autonomía de 1 h, alimentación a 220/240 V y 50-60 Hz y piloto luminoso indicador de carga color verde. Incluso accesorios y elementos de fijación. (material) | 1.000 | 75675.89 | 75675.89 |
| mo003 | h | Oficial electricista. (mano de obra) | 0.162 | 12241.03 | 1983.05 |
| mo102 | h | Medio oficial electricista. (mano de obra) | 0.162 | 8888.07 | 1439.87 |
| % | % | Herramientas | 2 % | 79098.81 | 1581.98 |
|  |  | Costes directos |  |  | 80680.79 |
