# Montacargas

- Propiedad del archivo: CYPE INGENIEROS, S.A.
- Formato: FIEBDC-3/2002
- Ámbito geográfico: Argentina
- Divisa: ARS
- Costes indirectos: 3.00 %
- Gastos generales: 13.00 %
- Beneficio industrial: 6.00 %
- IVA: 21.00 %

## I Instalaciones

### IT Transporte

#### ITC Montacargas

**ITC010** Ud Montacargas.
Montacargas hidráulico para 100 kg, de 4 detenidas (9 m), con guías y un pistón. Totalmente montado, conexionado y probado.
Incluye: Replanteo. Instalación del montacargas. Conexionado con la red eléctrica.
Criterio de cómputo de proyecto: Número de unidades previstas, según documentación gráfica de Proyecto.
Criterio de cómputo de obra: Se medirá el número de unidades realmente ejecutadas según especificaciones de Proyecto.

| Código | Ud | Descripción | Rendimiento | Precio | Importe |
|---|---|---|---|---|---|
| mt39mch010bh | Ud | Montacargas hidráulico para 100 kg, de 4 detenidas (9 m), con guías y un pistón. (material) | 1.000 | 16300410.83 | 16300410.83 |
| mo016 | h | Oficial instalador de equipos de elevación. (mano de obra) | 42.525 | 34893.33 | 1483838.86 |
| mo085 | h | Medio oficial instalador de equipos de elevación. (mano de obra) | 42.525 | 25332.66 | 1077271.37 |
| % | % | Herramientas | 2 % | 18861521.06 | 377230.42 |
|  |  | Costes directos |  |  | 19238751.48 |
