# Montacargas

- Propiedad del archivo: CYPE INGENIEROS, S.A.
- Formato: FIEBDC-3/2002
- Ámbito geográfico: Argentina
- Divisa: ARS
- Costes indirectos: 3.00 %
- Gastos generales: 13.00 %
- Beneficio industrial: 6.00 %
- IVA: 21.00 %

## I Instalaciones

### IT Transporte

#### ITC Montacargas

**ITC010** Ud Montacargas.
Montacargas hidráulico para 1000 kg, de 4 detenidas (6 m), de 2x2 m de plataforma, con guías y un pistón. Totalmente montado, conexionado y probado.
Incluye: Replanteo. Instalación del montacargas. Conexionado con la red eléctrica.
Criterio de cómputo de proyecto: Número de unidades previstas, según documentación gráfica de Proyecto.
Criterio de cómputo de obra: Se medirá el número de unidades realmente ejecutadas según especificaciones de Proyecto.

| Código | Ud | Descripción | Rendimiento | Precio | Importe |
|---|---|---|---|---|---|
| mt39mch010ec | Ud | Montacargas hidráulico para 1000 kg, de 4 detenidas (6 m), de 2x2 m de plataforma, con guías y un pistón. (material) | 1.000 | 19548786.40 | 19548786.40 |
| mo016 | h | Oficial instalador de equipos de elevación. (mano de obra) | 51.160 | 34893.33 | 1785142.76 |
| mo085 | h | Medio oficial instalador de equipos de elevación. (mano de obra) | 51.160 | 25332.66 | 1296018.89 |
| % | % | Herramientas | 2 % | 22629948.05 | 452598.96 |
|  |  | Costes directos |  |  | 23082547.01 |
