# Boca de extracción para ventilación

- Propiedad del archivo: CYPE INGENIEROS, S.A.
- Formato: FIEBDC-3/2002
- Ámbito geográfico: Argentina
- Divisa: ARS
- Costes indirectos: 3.00 %
- Gastos generales: 13.00 %
- Beneficio industrial: 6.00 %
- IVA: 21.00 %

## I Instalaciones

### IV Ventilación

#### IVA Aberturas para ventilación

**IVA030** Ud Boca de extracción para ventilación.
Boca de extracción, autorregulable, caudal máximo 16,7 l/s, aislamiento acústico de 56 dBA formada por rejilla, cuerpo de plástico color blanco de 170 mm de diámetro exterior con cuello de conexión de 125 mm de diámetro y regulador de plástico. Incluso elementos de fijación.
Incluye: Replanteo. Montaje. Colocación y fijación del elemento al conducto de extracción.
Criterio de cómputo de proyecto: Número de unidades previstas, según documentación gráfica de Proyecto.
Criterio de cómputo de obra: Se medirá el número de unidades realmente ejecutadas según especificaciones de Proyecto.

| Código | Ud | Descripción | Rendimiento | Precio | Importe |
|---|---|---|---|---|---|
| mt42svs210ahda | Ud | Boca de extracción, autorregulable, caudal máximo 16,7 l/s, aislamiento acústico de 56 dBA formada por rejilla, cuerpo de plástico color blanco de 170 mm de diámetro exterior con cuello de conexión de 125 mm de diámetro y regulador de plástico, para colocar en paredes o techos de locales húmedos (cocina), al inicio del conducto de extracción, con elementos de fijación. (material) | 1.000 | 23823.87 | 23823.87 |
| mo011 | h | Oficial montador. (mano de obra) | 0.162 | 33423.53 | 5414.61 |
| mo080 | h | Medio oficial montador. (mano de obra) | 0.162 | 24314.72 | 3938.98 |
| % | % | Herramientas | 2 % | 33177.46 | 663.55 |
|  |  | Costes directos |  |  | 33841.01 |
