# Conducto semirrígido de chapa de acero electrozincada

- Propiedad del archivo: CYPE INGENIEROS, S.A.
- Formato: FIEBDC-3/2002
- Ámbito geográfico: Argentina
- Divisa: ARS
- Costes indirectos: 3.00 %
- Gastos generales: 13.00 %
- Beneficio industrial: 6.00 %
- IVA: 21.00 %

## I Instalaciones

### IV Ventilación

#### IVV Conductos de admisión y extracción para ventilación

**IVV200** m Conducto semirrígido de chapa de acero electrozincada.
Conducto de ventilación, formado por caño semirrígido de chapa de acero electrozincada engatillada en espiral, de 125 mm de diámetro, color blanco, temperatura de trabajo de 250°C y puntas de temperatura de hasta 350°C, clase A1. Incluso material auxiliar para montaje y sujeción a la obra, accesorios y piezas especiales.
Incluye: Replanteo del recorrido del conducto y de la situación de los elementos de sujeción. Presentación de caños, accesorios y piezas especiales. Fijación del material auxiliar para montaje y sujeción a la obra. Montaje, conexionado y comprobación de su correcto funcionamiento.
Criterio de cómputo de proyecto: Longitud medida según documentación gráfica de Proyecto.
Criterio de cómputo de obra: Se medirá la longitud realmente ejecutada según especificaciones de Proyecto.

| Código | Ud | Descripción | Rendimiento | Precio | Importe |
|---|---|---|---|---|---|
| mt42csg420a | Ud | Material auxiliar para montaje y sujeción a la obra de los conductos semirrígidos de chapa de acero electrozincada, de 125 mm de diámetro. (material) | 1.000 | 233.51 | 233.51 |
| mt42csg020ac | m | Caño semirrígido de chapa de acero electrozincada engatillada en espiral, de 125 mm de diámetro, color blanco, temperatura de trabajo de 250°C y puntas de temperatura de hasta 350°C, clase A1, con el precio incrementado el 10% en concepto de accesorios y piezas especiales. (material) | 1.000 | 5126.19 | 5126.19 |
| op00ato010 |  | Atornillador. | 1.000 | 0.00 | 0.00 |
| op00mar010 |  | Martillo. | 1.000 | 0.00 | 0.00 |
| op00tal010 |  | Taladro. | 1.000 | 0.00 | 0.00 |
| mo011 | h | Oficial montador. (mano de obra) | 0.128 | 12241.03 | 1566.85 |
| mo080 | h | Medio oficial montador. (mano de obra) | 0.064 | 8905.02 | 569.92 |
| % | % | Herramientas | 2 % | 7496.47 | 149.93 |
|  |  | Costes directos |  |  | 7646.40 |
