# Poste de referencia

- Propiedad del archivo: CYPE INGENIEROS, S.A.
- Formato: FIEBDC-3/2002
- Ámbito geográfico: Argentina
- Divisa: ARS
- Costes indirectos: 3.00 %
- Gastos generales: 13.00 %
- Beneficio industrial: 6.00 %
- IVA: 21.00 %

## L Carpintería, placares, herrería, vidrios y protecciones solares

### LM Equipamiento para muelles de carga y descarga

#### LMC Complementos de acoplamiento y seguridad

**LMC030** Ud Poste de referencia.
Poste de referencia circular, de composite, de 120 mm de diámetro y de 530 mm de longitud, de color amarillo, fijado mediante anclaje mecánico por atornillado.
Incluye: Replanteo. Colocación y fijación del poste de referencia.
Criterio de cómputo de proyecto: Número de unidades previstas, según documentación gráfica de Proyecto.
Criterio de cómputo de obra: Se medirá el número de unidades realmente ejecutadas según especificaciones de Proyecto.

| Código | Ud | Descripción | Rendimiento | Precio | Importe |
|---|---|---|---|---|---|
| mt26amc060k | Ud | Poste de referencia circular, de composite, de 120 mm de diámetro y de 530 mm de longitud, de color amarillo, para delimitación de espacios y protección de los distintos elementos ubicados en el muelle de carga y descarga frente a los choques de vehículos. (material) | 1.000 | 1791.87 | 1791.87 |
| mt26aaa035b | Ud | Anclaje mecánico tipo tornillo de cabeza avellanada con estrella interior de seis puntas para llave Torx, de acero inoxidable AISI 316. (material) | 2.000 | 48.20 | 96.40 |
| op00ato010 |  | Atornillador. | 1.000 | 0.00 | 0.00 |
| op00tal010 |  | Taladro. | 1.000 | 0.00 | 0.00 |
| mo011 | h | Oficial montador. (mano de obra) | 0.216 | 12241.03 | 2644.06 |
| mo080 | h | Medio oficial montador. (mano de obra) | 0.216 | 8905.02 | 1923.48 |
| % | % | Herramientas | 2 % | 6455.81 | 129.12 |
|  |  | Costes directos |  |  | 6584.93 |
