# Persiana enrollable de lamas

- Propiedad del archivo: CYPE INGENIEROS, S.A.
- Formato: FIEBDC-3/2002
- Ámbito geográfico: Argentina
- Divisa: ARS
- Costes indirectos: 3.00 %
- Gastos generales: 13.00 %
- Beneficio industrial: 6.00 %
- IVA: 21.00 %

## L Carpintería, placares, herrería, vidrios y protecciones solares

### LS Protecciones solares

#### LSP Persianas enrollables

**LSP010** m² Persiana enrollable de lamas.
Persiana enrollable de lamas de seguridad de aluminio extrusionado de 50 mm de altura, color blanco, equipada con eje, discos, cápsulas y todos sus accesorios, con accionamiento manual mediante cardán con manija, en cajón de persiana ya realizado.
Incluye: Introducción de la persiana por los perfiles guía en toda la longitud de éstos. Encaje del eje del rodillo en los soportes dispuestos en el cajón de persiana. Enrollado de la persiana.
Criterio de cómputo de proyecto: Superficie del hueco a cerrar, medida según documentación gráfica de Proyecto.
Criterio de cómputo de obra: Se medirá, con las dimensiones del hueco, la superficie realmente ejecutada según especificaciones de Proyecto.

| Código | Ud | Descripción | Rendimiento | Precio | Importe |
|---|---|---|---|---|---|
| mt25per020a | m² | Persiana enrollable de lamas de seguridad de aluminio extrusionado, de 50 mm de altura, color blanco, equipada con eje, discos, cápsulas y todos sus accesorios. (material) | 1.050 | 1276.07 | 1339.87 |
| mt24per005b | Ud | Kit de manija y cardán, con accesorios y mecanismos para accionamiento manual de persiana enrollable. (material) | 1.000 | 983.77 | 983.77 |
| op00ato010 |  | Atornillador. | 1.000 | 0.00 | 0.00 |
| mo011 | h | Oficial montador. (mano de obra) | 0.146 | 12241.03 | 1787.19 |
| mo080 | h | Medio oficial montador. (mano de obra) | 0.146 | 8905.02 | 1300.13 |
| % | % | Herramientas | 2 % | 5410.96 | 108.22 |
|  |  | Costes directos |  |  | 5519.18 |
