# Aislamiento acústico a ruido aéreo, en tabique de placas, con paneles entre montantes y láminas viscoelásticas entre placas

- Propiedad del archivo: CYPE INGENIEROS, S.A.
- Formato: FIEBDC-3/2002
- Ámbito geográfico: Argentina
- Divisa: ARS
- Costes indirectos: 3.00 %
- Gastos generales: 13.00 %
- Beneficio industrial: 6.00 %
- IVA: 21.00 %

## N Aislamientos e impermeabilizaciones

### NB Aislamientos acústicos

#### NBP Tabiques

**NBP022** m² Aislamiento acústico a ruido aéreo, en tabique de placas, con paneles entre montantes y láminas viscoelásticas entre placas.
Aislamiento acústico a ruido aéreo, en tabique de placas, realizado con complejo multicapa, de 21,8 mm de espesor, formado por una lámina pesada de EPDM de 1,8 mm de espesor y un fieltro textil de 20 mm de espesor, colocado entre los montantes de la estructura portante.
Incluye: Corte del aislamiento a colocar entre los montantes. Colocación del aislamiento entre los montantes.
Criterio de cómputo de proyecto: Superficie medida según documentación gráfica de Proyecto.
Criterio de cómputo de obra: Se medirá la superficie realmente ejecutada según especificaciones de Proyecto.

| Código | Ud | Descripción | Rendimiento | Precio | Importe |
|---|---|---|---|---|---|
| mt16ppt025f | m² | Complejo multicapa, de 21,8 mm de espesor, formado por una lámina pesada de EPDM de 1,8 mm de espesor y un fieltro textil de 20 mm de espesor; con 61 dB de índice global de reducción acústica, Rw y 56 dBA de índice global de reducción acústica ponderado A, según ISO 10140-2; proporcionando una mejora del índice global de reducción acústica ponderado A de 21,6 dBA. (material) | 1.050 | 5489.36 | 5763.83 |
| mo054 | h | Oficial montador de aislantes. (mano de obra) | 0.054 | 12241.03 | 661.02 |
| mo101 | h | Medio oficial montador de aislantes. (mano de obra) | 0.054 | 8905.02 | 480.87 |
| % | % | Herramientas | 2 % | 6905.72 | 138.11 |
|  |  | Costes directos |  |  | 7043.83 |
