# Capa separadora en techo plano: geotextil no tejido

- Propiedad del archivo: CYPE INGENIEROS, S.A.
- Formato: FIEBDC-3/2002
- Ámbito geográfico: Argentina
- Divisa: ARS
- Costes indirectos: 3.00 %
- Gastos generales: 13.00 %
- Beneficio industrial: 6.00 %
- IVA: 21.00 %

## N Aislamientos e impermeabilizaciones

### NG Geosintéticos

#### NGU Techos planos

**NGU010** m² Capa separadora en techo plano: geotextil no tejido.
Capa separadora en techo plano: geotextil no tejido sintético, termosoldado, de polipropileno, con una resistencia a la tracción longitudinal de 9,5 kN/m, una apertura de cono al ensayo de perforación dinámica según ISO 13433 inferior a 65 mm, resistencia CBR a punzonamiento 25 kN y una masa superficial de 120 g/m². Colocación en obra: con solapes, directamente bajo la capa de refuerzo de mortero.
Incluye: Colocación de la capa separadora.
Criterio de cómputo de proyecto: Superficie medida según documentación gráfica de Proyecto.
Criterio de cómputo de obra: Se medirá la superficie realmente ejecutada según especificaciones de Proyecto, incluyendo las entregas y los solapes.

| Código | Ud | Descripción | Rendimiento | Precio | Importe |
|---|---|---|---|---|---|
| mt14gso010bn | m² | Geotextil no tejido sintético, termosoldado, de polipropileno, con una resistencia a la tracción longitudinal de 9,5 kN/m, una apertura de cono al ensayo de perforación dinámica según ISO 13433 inferior a 65 mm, resistencia CBR a punzonamiento 25 kN y una masa superficial de 120 g/m². (material) | 1.100 | 417.67 | 459.44 |
| mo029 | h | Oficial aplicador de membranas impermeabilizantes preelaboradas. (mano de obra) | 0.022 | 11912.66 | 262.08 |
| mo067 | h | Medio oficial aplicador de membranas impermeabilizantes preelaboradas. (mano de obra) | 0.043 | 8905.02 | 382.92 |
| % | % | Herramientas | 2 % | 1104.44 | 22.09 |
|  |  | Costes directos |  |  | 1126.53 |
