# Impermeabilización de depósito de agua con revestimiento sintético

- Propiedad del archivo: CYPE INGENIEROS, S.A.
- Formato: FIEBDC-3/2002
- Ámbito geográfico: Argentina
- Divisa: ARS
- Costes indirectos: 3.00 %
- Gastos generales: 13.00 %
- Beneficio industrial: 6.00 %
- IVA: 21.00 %

## N Aislamientos e impermeabilizaciones

### NI Impermeabilizaciones

#### NIA Fosos de ascensor, cisternas y piletas

**NIA200** m² Impermeabilización de depósito de agua con revestimiento sintético.
Impermeabilización de depósito de agua constituido por muro de superficie lisa de hormigón, elementos prefabricados de hormigón o revoques de mortero rico en cemento, con dos manos de revestimiento elástico bicomponente, a base de poliuretano sin disolventes, con certificado de potabilidad, con un rendimiento de 0,4 kg/m², diluidas con un 13% de diluyente, a base de xileno; previa aplicación de una mano de imprimación bicomponente, a base de poliuretano, y sellado de la impermeabilización con barniz elástico bicomponente, color RAL 7035, a base de poliuretano alifático y disolventes, con resistencia a los rayos UV.
Incluye: Limpieza y preparación de la superficie. Aplicación de la imprimación. Aplicación del impermeabilizante. Aplicación de la capa de sellado.
Criterio de cómputo de proyecto: Superficie medida según documentación gráfica de Proyecto.
Criterio de cómputo de obra: Se medirá la superficie realmente ejecutada según especificaciones de Proyecto.

| Código | Ud | Descripción | Rendimiento | Precio | Importe |
|---|---|---|---|---|---|
| mt15igp071b | kg | Imprimación bicomponente, a base de poliuretano. (material) | 0.500 | 18679.21 | 9339.61 |
| mt15igp070b | kg | Revestimiento elástico bicomponente, a base de poliuretano sin disolventes, con certificado de potabilidad. (material) | 0.400 | 23145.18 | 9258.07 |
| mt15igp002a | l | Diluyente, a base de xileno. (material) | 0.052 | 5355.45 | 278.48 |
| mt15igp034f | kg | Barniz elástico bicomponente, color RAL 7035, a base de poliuretano alifático y disolventes, con resistencia a los rayos UV. (material) | 0.200 | 24516.47 | 4903.29 |
| mo032 | h | Oficial aplicador de productos impermeabilizantes. (mano de obra) | 0.421 | 33952.66 | 14294.07 |
| mo070 | h | Medio oficial aplicador de productos impermeabilizantes. (mano de obra) | 0.421 | 25378.93 | 10684.53 |
| % | % | Herramientas | 2 % | 48758.05 | 975.16 |
|  |  | Costes directos |  |  | 49733.21 |
