# Sellado de junta de contracción con masilla elástica de alta resistencia a los productos químicos y petrolíferos

- Propiedad del archivo: CYPE INGENIEROS, S.A.
- Formato: FIEBDC-3/2002
- Ámbito geográfico: Argentina
- Divisa: ARS
- Costes indirectos: 3.00 %
- Gastos generales: 13.00 %
- Beneficio industrial: 6.00 %
- IVA: 21.00 %

## N Aislamientos e impermeabilizaciones

### NI Impermeabilizaciones

#### NIJ Juntas

**NIJ030** m Sellado de junta de contracción con masilla elástica de alta resistencia a los productos químicos y petrolíferos.
Sellado de junta de contracción de 15 mm de ancho, en paramento vertical exterior, con masilla elástica tixotrópica bicomponente a base de polisulfuro, de color gris, sobre cordón de polietileno expandido de celdas cerradas, de sección circular de 20 mm de diámetro; acabado mediante alisado del material con espátula.
Incluye: Limpieza del soporte. Protección de la superficie contigua a la junta. Relleno del fondo de la junta. Aplicación de la masilla. Alisado final con espátula.
Criterio de cómputo de proyecto: Longitud medida según documentación gráfica de Proyecto.
Criterio de cómputo de obra: Se medirá la longitud realmente ejecutada según especificaciones de Proyecto.

| Código | Ud | Descripción | Rendimiento | Precio | Importe |
|---|---|---|---|---|---|
| mt15bas010d | m | Cordón de polietileno expandido de celdas cerradas, de sección circular de 20 mm de diámetro, para el relleno de fondo de junta. (material) | 1.000 | 196.89 | 196.89 |
| mt15bas235a | l | Masilla elástica tixotrópica bicomponente a base de polisulfuro, de color gris, con alta resistencia a los productos químicos y petrolíferos, resistencia al envejecimiento y a los rayos UV, y elevadas propiedades elásticas. (material) | 0.113 | 26487.70 | 2993.11 |
| mo112 | h | Ayudante general de construcción. (mano de obra) | 0.216 | 23809.55 | 5142.86 |
| % | % | Herramientas | 2 % | 8332.86 | 166.66 |
|  |  | Costes directos |  |  | 8499.52 |
