# Sellado de junta de contracción con banda elástica impermeable

- Propiedad del archivo: CYPE INGENIEROS, S.A.
- Formato: FIEBDC-3/2002
- Ámbito geográfico: Argentina
- Divisa: ARS
- Costes indirectos: 3.00 %
- Gastos generales: 13.00 %
- Beneficio industrial: 6.00 %
- IVA: 21.00 %

## N Aislamientos e impermeabilizaciones

### NI Impermeabilizaciones

#### NIJ Juntas

**NIJ050** m Sellado de junta de contracción con banda elástica impermeable.
Sellado de junta de contracción con banda elástica impermeable de elastómero termoplástico, de 140 mm de ancho y 1,2 mm de espesor, colocada con solapes, fijada al soporte mediante mortero bicomponente de altas prestaciones, a base de resina epoxi, (rendimiento: 0,75 kg/m), aplicado en dos capas, la primera capa antes de la colocación de la banda y la segunda capa después de la colocación de la banda, dejando libre la zona de la banda expuesta al movimiento.
Incluye: Preparación del soporte. Aplicación de la primera capa de adhesivo. Colocación de la banda. Aplicación de la segunda capa de adhesivo.
Criterio de cómputo de proyecto: Longitud medida según documentación gráfica de Proyecto.
Criterio de cómputo de obra: Se medirá la longitud realmente ejecutada según especificaciones de Proyecto.

| Código | Ud | Descripción | Rendimiento | Precio | Importe |
|---|---|---|---|---|---|
| mt09lid040d | kg | Mortero bicomponente de altas prestaciones, a base de resina epoxi. (material) | 0.750 | 281.63 | 211.22 |
| mt09lid050q | m | Banda elástica impermeable de elastómero termoplástico, de 140 mm de ancho y 1,2 mm de espesor, para sellado de juntas de movimiento. (material) | 1.100 | 133.88 | 147.27 |
| op00pis010 |  | Pistola de aire caliente para soldadura de materiales termoplásticos. | 1.000 | 0.00 | 0.00 |
| mo032 | h | Oficial aplicador de productos impermeabilizantes. (mano de obra) | 0.216 | 32526.94 | 7025.82 |
| mo070 | h | Medio oficial aplicador de productos impermeabilizantes. (mano de obra) | 0.216 | 24314.72 | 5251.98 |
| % | % | Herramientas | 2 % | 12636.29 | 252.73 |
|  |  | Costes directos |  |  | 12889.02 |
