# Barrera de protección frente al radón sobre losa sanitaria, con membranas preelaboradas asfálticas

- Propiedad del archivo: CYPE INGENIEROS, S.A.
- Formato: FIEBDC-3/2002
- Ámbito geográfico: Argentina
- Divisa: ARS
- Costes indirectos: 3.00 %
- Gastos generales: 13.00 %
- Beneficio industrial: 6.00 %
- IVA: 21.00 %

## N Aislamientos e impermeabilizaciones

### NO Protección frente al radón

#### NOI Losas sanitarias

**NOI005** m² Barrera de protección frente al radón sobre losa sanitaria, con membranas preelaboradas asfálticas.
Barrera de protección frente al radón sobre losa sanitaria, en terreno con nivel de referencia de exposición al radón 300 Bq/m³, con membrana preelaborada de betún aditivado con plastómero APP, masa nominal 3 kg/m², con armadura de aluminio, de superficie no protegida, y coeficiente de difusión frente al gas radón 1x10-13 m²/s, no adherida. Colocación en obra: con solapes, en la cara superior de la losa, y protección con una capa antipunzonante de geotextil de polipropileno-polietileno, (125 g/m²). Exhalación de radón prevista a través de la barrera de protección: 0,001 Bq/m²·h. Incluso banda de refuerzo de membrana preelaborada de betún modificado con elastómero SBS, para la resolución del perímetro.
Incluye: Limpieza y preparación de la superficie. Colocación de la capa separadora. Colocación de la banda de refuerzo. Colocación de la membrana preelaborada asfáltica. Colocación del geotextil. Resolución de puntos singulares.
Criterio de cómputo de proyecto: Superficie medida según documentación gráfica de Proyecto.
Criterio de cómputo de obra: Se medirá la superficie realmente ejecutada según especificaciones de Proyecto, incluyendo las entregas y los solapes.

| Código | Ud | Descripción | Rendimiento | Precio | Importe |
|---|---|---|---|---|---|
| mt14gsa010ce | m² | Geotextil no tejido sintético, termosoldado, de polipropileno-polietileno, con una resistencia a la tracción longitudinal de 9,5 kN/m, una resistencia a la tracción transversal de 10 kN/m, una apertura de cono al ensayo de perforación dinámica según ISO 13433 inferior a 28 mm, resistencia CBR a punzonamiento 1,56 kN y una masa superficial de 125 g/m². (material) | 2.200 | 628.49 | 1382.68 |
| mt14lad010i | m² | Membrana preelaborada de betún aditivado con plastómero APP, de 2 mm de espesor, masa nominal 3 kg/m², con armadura de aluminio, de superficie no protegida. (material) | 1.100 | 3066.88 | 3373.57 |
| mt14lba100a | m | Banda de refuerzo de membrana preelaborada de betún modificado con elastómero SBS, de 33 cm de ancho, acabada con film plástico termofusible en ambas caras. (material) | 0.500 | 1161.52 | 580.76 |
| op00sop010 |  | Soplete para soldadura de membranas preelaboradas asfálticas. | 1.000 | 0.00 | 0.00 |
| mo029 | h | Oficial aplicador de membranas impermeabilizantes preelaboradas. (mano de obra) | 0.130 | 11912.66 | 1548.65 |
| mo067 | h | Medio oficial aplicador de membranas impermeabilizantes preelaboradas. (mano de obra) | 0.130 | 8905.02 | 1157.65 |
| % | % | Herramientas | 2 % | 8043.31 | 160.87 |
|  |  | Costes directos |  |  | 8204.18 |
