# Aislamiento termoacústico de suelos flotantes, con fibra de coco

- Propiedad del archivo: CYPE INGENIEROS, S.A.
- Formato: FIEBDC-3/2002
- Ámbito geográfico: Argentina
- Divisa: ARS
- Costes indirectos: 3.00 %
- Gastos generales: 13.00 %
- Beneficio industrial: 6.00 %
- IVA: 21.00 %

## N Aislamientos e impermeabilizaciones

### NV Aislamientos térmicos de origen vegetal

#### NVL Suelos flotantes

**NVL020** m² Aislamiento termoacústico de suelos flotantes, con fibra de coco.
Aislamiento termoacústico de suelos flotantes, formado por panel rígido de fibra de coco, no revestido, de 1250x650 mm y entre 10 y 13 mm de espesor, 120 kg/m³ de densidad, conductividad térmica 0,044 W/(mK), cubierto con film de polietileno de 0,2 mm de espesor y desolidarización perimetral realizada con el mismo material aislante. Colocación en obra: a tope, simplemente apoyado, preparado para recibir un contrapiso de mortero u hormigón. Incluso cinta autoadhesiva para sellado de juntas.
Incluye: Limpieza y preparación de la superficie soporte. Replanteo y corte del aislamiento. Colocación del aislamiento. Colocación del film de polietileno. Sellado de juntas del film de polietileno.
Criterio de cómputo de proyecto: Superficie medida según documentación gráfica de Proyecto.
Criterio de cómputo de obra: Se medirá la superficie realmente ejecutada según especificaciones de Proyecto.

| Código | Ud | Descripción | Rendimiento | Precio | Importe |
|---|---|---|---|---|---|
| mt16fco010a | m² | Panel rígido de fibra de coco, no revestido, de 1250x650 mm entre 10 y 13 mm de espesor, 120 kg/m³ de densidad, conductividad térmica 0,044 W/(mK), Euroclase B2 de reacción al fuego. (material) | 1.100 | 13844.50 | 15228.95 |
| mt16png010d | m² | Film de polietileno de 0,2 mm de espesor y 184 g/m² de masa superficial. (material) | 1.100 | 489.54 | 538.49 |
| mt16aaa030 | m | Cinta autoadhesiva para sellado de juntas. (material) | 0.250 | 358.20 | 89.55 |
| mo054 | h | Oficial montador de aislantes. (mano de obra) | 0.086 | 33423.53 | 2874.42 |
| mo101 | h | Medio oficial montador de aislantes. (mano de obra) | 0.086 | 24314.72 | 2091.07 |
| % | % | Herramientas | 2 % | 20822.48 | 416.45 |
|  |  | Costes directos |  |  | 21238.93 |
