# Capa de protección de agregado de machaqueo, en techo plano

- Propiedad del archivo: CYPE INGENIEROS, S.A.
- Formato: FIEBDC-3/2002
- Ámbito geográfico: Argentina
- Divisa: ARS
- Costes indirectos: 3.00 %
- Gastos generales: 13.00 %
- Beneficio industrial: 6.00 %
- IVA: 21.00 %

## Q Techos

### QC Componentes de techos planos

#### QCA Capa de protección de agregado

**QCA020** m² Capa de protección de agregado de machaqueo, en techo plano.
Capa de protección de agregado silíceo de machaqueo, lavado, de granulometría comprendida entre 18 y 30 mm, con un espesor medio de 10 cm, en techo plano, con una pendiente del 1% al 5%.
Incluye: Colado y extendido de la capa de protección de agregado.
Criterio de cómputo de proyecto: Superficie medida según documentación gráfica de Proyecto.
Criterio de cómputo de obra: Se medirá la superficie realmente ejecutada según especificaciones de Proyecto.

| Código | Ud | Descripción | Rendimiento | Precio | Importe |
|---|---|---|---|---|---|
| mt01arg025a | t | Agregado silíceo de machaqueo, lavado, de granulometría comprendida entre 18 y 30 mm. (material) | 0.165 | 164.66 | 27.17 |
| mo020 | h | Oficial albañil especializado en trabajos de mampostería. (mano de obra) | 0.081 | 11912.66 | 964.93 |
| mo113 | h | Ayudante de albañil especializado en trabajos de mampostería. (mano de obra) | 0.162 | 8579.62 | 1389.90 |
| % | % | Herramientas | 2 % | 2382.00 | 47.64 |
|  |  | Costes directos |  |  | 2429.64 |
