# Panel sándwich, para techo plano

- Propiedad del archivo: CYPE INGENIEROS, S.A.
- Formato: FIEBDC-3/2002
- Ámbito geográfico: Argentina
- Divisa: ARS
- Costes indirectos: 3.00 %
- Gastos generales: 13.00 %
- Beneficio industrial: 6.00 %
- IVA: 21.00 %

## Q Techos

### QC Componentes de techos planos

#### QCN Paneles y tableros

**QCN010** m² Panel sándwich, para techo plano.
Panel sándwich machihembrado en las cuatro caras, compuesto de: cara exterior de placa de cemento reforzado con fibras, de 12 mm de espesor, núcleo aislante de espuma de poliestireno extruido de 80 mm de espesor y cara interior de placa de yeso reforzado con fibras, de 12 mm de espesor, de 2400x550 mm, transmitancia térmica 0,527 W/(m²K), Euroclase B-s1, d0 de reacción al fuego, fijado con tornillos autorroscantes de cabeza avellanada, de acero galvanizado, sobre estructura de madera, con una luz entre apoyos de 120 cm, para techo plano. Incluso sellador adhesivo, para el sellado de juntas entre paneles.
Incluye: Replanteo y corte de los paneles. Colocación y fijación del panel sándwich. Sellado de juntas.
Criterio de cómputo de proyecto: Superficie medida según documentación gráfica de Proyecto.
Criterio de cómputo de obra: Se medirá la superficie realmente ejecutada según especificaciones de Proyecto.

| Código | Ud | Descripción | Rendimiento | Precio | Importe |
|---|---|---|---|---|---|
| mt13pst018jh | m² | Panel sándwich machihembrado en las cuatro caras, compuesto de: cara exterior de placa de cemento reforzado con fibras, de 12 mm de espesor, núcleo aislante de espuma de poliestireno extruido de 80 mm de espesor y cara interior de placa de yeso reforzado con fibras, de 12 mm de espesor, de 2400x550 mm, transmitancia térmica 0,527 W/(m²K), Euroclase B-s1, d0 de reacción al fuego. (material) | 1.050 | 800.10 | 840.11 |
| mt13pst050a | Ud | Cartucho de 310 ml de sellador adhesivo, a base de polímeros acrílicos en dispersión acuosa. (material) | 0.240 | 82.20 | 19.73 |
| mt13pst100m | Ud | Tornillo autorroscante de cabeza avellanada, de acero galvanizado, de 6 mm de diámetro y 160 mm de longitud. (material) | 7.000 | 9.08 | 63.56 |
| mo054 | h | Oficial montador de aislantes. (mano de obra) | 0.173 | 12241.03 | 2117.70 |
| mo101 | h | Medio oficial montador de aislantes. (mano de obra) | 0.173 | 8905.02 | 1540.57 |
| % | % | Herramientas | 2 % | 4581.67 | 91.63 |
|  |  | Costes directos |  |  | 4673.30 |
