# Cobertura de tejas asfálticas

- Propiedad del archivo: CYPE INGENIEROS, S.A.
- Formato: FIEBDC-3/2002
- Ámbito geográfico: Argentina
- Divisa: ARS
- Costes indirectos: 3.00 %
- Gastos generales: 13.00 %
- Beneficio industrial: 6.00 %
- IVA: 21.00 %

## Q Techos

### QU Componentes de techos inclinados y curvas

#### QUS De tejas asfálticas

**QUS010** m² Cobertura de tejas asfálticas.
Cobertura de tejas asfálticas rectangulares, fijadas mecánicamente al soporte, previa aplicación de emulsión asfáltica aniónica con cargas en perímetro y puntos singulares, en techo inclinado, con una pendiente del 30% al 45%. Incluso clavos para la fijación de las tejas asfálticas.
Criterio de valoración económica: El precio no incluye la resolución de puntos singulares ni las piezas especiales de la cobertura.
Incluye: Imprimación de la superficie soporte de la cobertura, en perímetro y puntos singulares. Fijación de las tejas asfálticas.
Criterio de cómputo de proyecto: Superficie medida en verdadera magnitud, según documentación gráfica de Proyecto.
Criterio de cómputo de obra: Se medirá, en verdadera magnitud, la superficie realmente ejecutada según especificaciones de Proyecto.

| Código | Ud | Descripción | Rendimiento | Precio | Importe |
|---|---|---|---|---|---|
| mt13tag010a | m² | Teja asfáltica rectangular. (material) | 1.100 | 256.69 | 282.36 |
| mt13piz050 | kg | Elementos de sujeción de acero inoxidable (clavos, ganchos, puntas, etc.). (material) | 0.050 | 53.90 | 2.70 |
| mt14iea020c | kg | Emulsión asfáltica aniónica con cargas. (material) | 0.050 | 3937.83 | 196.89 |
| mo020 | h | Oficial albañil especializado en trabajos de mampostería. (mano de obra) | 0.222 | 33952.66 | 7537.49 |
| mo077 | h | Medio oficial albañil especializado en trabajos de mampostería. (mano de obra) | 0.222 | 25378.93 | 5634.12 |
| % | % | Herramientas | 2 % | 13653.56 | 273.07 |
|  |  | Costes directos |  |  | 13926.63 |
