# Revestimiento mural con papel de vinilo

- Propiedad del archivo: CYPE INGENIEROS, S.A.
- Formato: FIEBDC-3/2002
- Ámbito geográfico: Argentina
- Divisa: ARS
- Costes indirectos: 3.00 %
- Gastos generales: 13.00 %
- Beneficio industrial: 6.00 %
- IVA: 21.00 %

## R Revestimientos

### RD Decorativos

#### RDP De papel

**RDP010** m² Revestimiento mural con papel de vinilo.
Revestimiento mural con papel de vinilo tela, de 360 g/m². Colocación en obra: con cola celulósica, soluble en agua.
Incluye: Limpieza y preparación de la superficie soporte. Replanteo. Corte y preparación del revestimiento. Aplicación del adhesivo. Colocación y fijación del revestimiento. Limpieza del adhesivo sobrante y paso del rodillo aplastajuntas. Resolución de encuentros y puntos singulares.
Criterio de cómputo de proyecto: Superficie medida según documentación gráfica de Proyecto, deduciendo los huecos de superficie mayor de 2 m².
Criterio de cómputo de obra: Se medirá la superficie realmente ejecutada según especificaciones de Proyecto, deduciendo los huecos de superficie mayor de 2 m².

| Código | Ud | Descripción | Rendimiento | Precio | Importe |
|---|---|---|---|---|---|
| mt29cam020 | kg | Cola celulósica, soluble en agua, para papeles pintados. (material) | 0.010 | 132.47 | 1.32 |
| mt29pap010i | m² | Papel de vinilo tela, de 360 g/m², para revestimiento de paramentos verticales interiores. (material) | 1.100 | 116.75 | 128.43 |
| op00sie030 |  | Sierra de disco de diamante, para mesa de trabajo, de corte húmedo. | 1.000 | 0.00 | 0.00 |
| op00tal010 |  | Taladro. | 1.000 | 0.00 | 0.00 |
| mo038 | h | Oficial pintor. (mano de obra) | 0.108 | 11912.66 | 1286.57 |
| mo076 | h | Medio oficial pintor. (mano de obra) | 0.108 | 8905.02 | 961.74 |
| % | % | Herramientas | 2 % | 2378.06 | 47.56 |
|  |  | Costes directos |  |  | 2425.62 |
