# Remate de peldaño con revestimiento cerámico o de piedra natural, mediante perfil preformado con revestimiento de madera

- Propiedad del archivo: CYPE INGENIEROS, S.A.
- Formato: FIEBDC-3/2002
- Ámbito geográfico: Argentina
- Divisa: ARS
- Costes indirectos: 3.00 %
- Gastos generales: 13.00 %
- Beneficio industrial: 6.00 %
- IVA: 21.00 %

## R Revestimientos

### RE Escaleras

#### REA Remates de peldaño

**REA032** m Remate de peldaño con revestimiento cerámico o de piedra natural, mediante perfil preformado con revestimiento de madera.
Formación de remate de peldaño con revestimiento cerámico o de piedra natural, mediante perfil de aluminio, de 11 mm de altura, con revestimiento de madera de roble, de 50 mm de ancho. Incluso limpieza y preparación de la superficie soporte, replanteo, fijación del perfil con adhesivo y resolución de encuentros.
Incluye: Limpieza y preparación de la superficie soporte. Replanteo. Corte, colocación y fijación del perfil. Resolución de encuentros.
Criterio de cómputo de proyecto: Longitud medida según documentación gráfica de Proyecto.
Criterio de cómputo de obra: Se medirá la longitud realmente ejecutada según especificaciones de Proyecto.

| Código | Ud | Descripción | Rendimiento | Precio | Importe |
|---|---|---|---|---|---|
| mt18rpe070a | m | Perfil de aluminio, de 11 mm de altura, con revestimiento de madera de roble, de 50 mm de ancho, para remate de peldaño con revestimiento cerámico o de piedra natural. (material) | 1.050 | 551.64 | 579.22 |
| mo023 | h | Oficial colocador de pisos. (mano de obra) | 0.054 | 32526.94 | 1756.45 |
| % | % | Herramientas | 2 % | 2335.67 | 46.71 |
|  |  | Costes directos |  |  | 2382.38 |
