# Descanso de vidrio en escalera metálica

- Propiedad del archivo: CYPE INGENIEROS, S.A.
- Formato: FIEBDC-3/2002
- Ámbito geográfico: Argentina
- Divisa: ARS
- Costes indirectos: 3.00 %
- Gastos generales: 13.00 %
- Beneficio industrial: 6.00 %
- IVA: 21.00 %

## R Revestimientos

### RE Escaleras

#### REV De vidrio

**REV030** m² Descanso de vidrio en escalera metálica.
Descanso de vidrio laminar de seguridad de 6+10+10 mm de espesor, translúcido, con los cantos pulidos, con resistencia al deslizamiento media, apoyada en bandas de caucho sintético EPDM, dispuestas sobre la estructura metálica de la escalera, y ajustada lateralmente con bandas del mismo material. Incluso silicona sintética incolora para sellado de juntas.
Criterio de valoración económica: El precio no incluye la estructura metálica.
Incluye: Colocación de las bandas de apoyo y de ajuste lateral, sobre la estructura soporte. Colocación del descanso de vidrio. Sellado de juntas. Limpieza del tramo.
Criterio de cómputo de proyecto: Superficie medida según documentación gráfica de Proyecto.
Criterio de cómputo de obra: Se medirá la superficie realmente ejecutada según especificaciones de Proyecto.

| Código | Ud | Descripción | Rendimiento | Precio | Importe |
|---|---|---|---|---|---|
| mt21vlp045c | m² | Descanso de vidrio laminar de seguridad, de 6+10+10 mm de espesor, translúcido, compuesto por vidrio exterior templado de 6 mm de espesor, con resistencia al deslizamiento media mediante la aplicación de un tratamiento antideslizante en su cara exterior, vidrio intermedio templado de 10 mm de espesor y vidrio interior templado de 10 mm de espesor, unidos mediante dos láminas incoloras de butiral de polivinilo, con los cantos pulidos. (material) | 1.000 | 1572.49 | 1572.49 |
| mt21vlp020c | m | Banda de caucho sintético EPDM de 25 mm de ancho y 5 mm de espesor, dureza Shore A aproximada de 70, para el ajuste lateral a la estructura soporte de las piezas de vidrio pisable, suministrada en rollos de 10 m de longitud. (material) | 1.000 | 72.07 | 72.07 |
| mt21vlp030a | m | Banda de caucho sintético EPDM de 45 mm de ancho y 5 mm de espesor, para el apoyo sobre la estructura soporte de las piezas de vidrio pisable, suministrada en rollos de 10 m de longitud. (material) | 1.000 | 107.22 | 107.22 |
| mt21vva015b | Ud | Cartucho de 310 ml de silicona neutra, color a elegir, dureza Shore A aproximada de 23, según ISO 868 y recuperación elástica >=80%, según ISO 7389. (material) | 0.170 | 72.22 | 12.28 |
| mt21vva021 | Ud | Material auxiliar para la colocación de vidrios. (material) | 1.000 | 15.01 | 15.01 |
| mo055 | h | Oficial colocador de vidrios. (mano de obra) | 0.270 | 12677.04 | 3422.80 |
| mo110 | h | Medio oficial colocador de vidrios. (mano de obra) | 0.270 | 9468.46 | 2556.48 |
| % | % | Herramientas | 2 % | 7758.35 | 155.17 |
|  |  | Costes directos |  |  | 7913.52 |
